# Barandilla de vidrio, para protección de huecos de fachada. Sistema "STRUGAL"

- Propiedad del archivo: CYPE INGENIEROS, S.A.
- Formato: FIEBDC-3/2002
- Divisa: EUR
- Costes indirectos: 3.00 %
- IVA: 21.00 %

## F Fachadas y particiones

### FD Defensas

#### FDY Sistemas de barandillas de vidrio

**FDY050** m Barandilla de vidrio, para protección de huecos de fachada. Sistema "STRUGAL".
Sistema de barandilla de vidrio Invisible Glass Line "STRUGAL", para protección de huecos de fachada, formado por perfil de aluminio extruido de aleación 6063 con tratamiento térmico T5, de 46,5x31,5 mm, acabado lacado estándar con el sello QUALICOAT, que garantiza el espesor y la calidad del proceso de lacado y pletinas de refuerzo, con pasamanos, capaz de soportar una fuerza horizontal uniformemente repartida de 0,8 kN/m aplicada en el borde superior del pasamanos según CTE DB SE-AE, de altura máxima 110 cm, para vidrio laminar de seguridad, compuesto por dos lunas de 10 mm de espesor unidas mediante dos láminas incoloras de butiral de polivinilo, de 0,38 mm de espesor cada una. Incluso pletinas para fijación mediante atornillado en elemento de hormigón con tacos de expansión y tornillos de acero para fijación a la superficie soporte.
Incluye: Marcado de los puntos de fijación. Aplomado y nivelación. Fijación de los anclajes. Montaje de elementos complementarios.
Criterio de medición de proyecto: Longitud medida a ejes, según documentación gráfica de Proyecto.
Criterio de medición de obra: Se medirá, a ejes, la longitud realmente ejecutada según especificaciones de Proyecto.

| Código | Ud | Descripción | Rendimiento | Precio | Importe |
|---|---|---|---|---|---|
| mt25dst020ab | m | Sistema de barandilla de vidrio Invisible Glass Line "STRUGAL", para protección de huecos de fachada, formado por perfil de aluminio extruido de aleación 6063 con tratamiento térmico T5, de 46,5x31,5 mm, acabado lacado estándar con el sello QUALICOAT, que garantiza el espesor y la calidad del proceso de lacado y pletinas de refuerzo, con pasamanos, capaz de soportar una fuerza horizontal uniformemente repartida de 0,8 kN/m aplicada en el borde superior del pasamanos según CTE DB SE-AE. Incluso accesorios, piezas, y juntas de EPDM. (material) | 1.000 | 93.06 | 93.06 |
| mt26aaa023a | Ud | Anclaje mecánico con taco de expansión de acero galvanizado, tuerca y arandela. (material) | 8.000 | 1.47 | 11.76 |
| mt21ves015h | m² | Vidrio templado laminar de seguridad, compuesto por dos lunas de 10 mm de espesor, unidas mediante cuatro láminas incoloras de butiral de polivinilo, de 0,38 mm de espesor cada una. Según UNE-EN ISO 12543-2, UNE-EN 14449 y UNE-EN 12150-1 (material) | 1.100 | 150.30 | 165.33 |
| op00ato010 |  | Atornillador. | 1.000 | 0.00 | 0.00 |
| mo011 | h | Oficial 1ª montador. (mano de obra) | 0.640 | 22.74 | 14.55 |
| mo080 | h | Ayudante montador. (mano de obra) | 0.640 | 21.02 | 13.45 |
| % | % | Costes directos complementarios | 2 % | 298.15 | 5.96 |
|  |  | Costes directos |  |  | 304.11 |
