# Barandilla de vidrio, para protección de huecos de fachada. Sistema "EXLABESA"

- Propiedad del archivo: CYPE INGENIEROS, S.A.
- Formato: FIEBDC-3/2002
- Divisa: EUR
- Costes indirectos: 3.00 %
- IVA: 21.00 %

## F Fachadas y particiones

### FD Defensas

#### FDY Sistemas de barandillas de vidrio

**FDY070** Ud Barandilla de vidrio, para protección de huecos de fachada. Sistema "EXLABESA".
Sistema de barandilla Glass Rail inFix, para protección de huecos de fachada de 50 cm de anchura, formado por perfil de aluminio extruido, de 30x50 mm, acabado lacado color blanco con el sello QUALICOAT, que garantiza el espesor y la calidad del proceso de lacado y pletinas de refuerzo, con pasamanos, capaz de soportar una fuerza horizontal uniformemente repartida de 0,8 kN/m aplicada en el borde superior del pasamanos según CTE DB SE-AE, de altura máxima 110 cm, para vidrio laminar de seguridad, compuesto por dos lunas de 6 mm de espesor, unidas mediante dos láminas incoloras de butiral de polivinilo, de 0,38 mm de espesor cada una. Incluso anclajes para fijación a la superficie soporte.
Incluye: Marcado de los puntos de fijación. Aplomado y nivelación. Fijación de los anclajes. Montaje de elementos complementarios.
Criterio de medición de proyecto: Número de unidades previstas, según documentación gráfica de Proyecto.
Criterio de medición de obra: Se medirá el número de unidades realmente ejecutadas según especificaciones de Proyecto.

| Código | Ud | Descripción | Rendimiento | Precio | Importe |
|---|---|---|---|---|---|
| mt25dex050ah | Ud | Sistema de barandilla de vidrio Glass Rail inFix "EXLABESA", para protección de huecos de fachada de entre 50 y 200 cm de anchura, formado por perfil de aluminio extruido, de 30x50 mm, acabado lacado color blanco con el sello QUALICOAT, que garantiza el espesor y la calidad del proceso de lacado y pletinas de refuerzo, con pasamanos, capaz de soportar una fuerza horizontal uniformemente repartida de 0,8 kN/m aplicada en el borde superior del pasamanos según CTE DB SE-AE. Incluso accesorios, piezas, y juntas de EPDM. (material) | 1.000 | 95.29 | 95.29 |
| mt26aaa023a | Ud | Anclaje mecánico con taco de expansión de acero galvanizado, tuerca y arandela. (material) | 8.000 | 1.47 | 11.76 |
| mt21ves015c | m² | Vidrio laminar de seguridad, compuesto por dos lunas de 6 mm de espesor, unidas mediante dos láminas incoloras de butiral de polivinilo, de 0,38 mm de espesor cada una. Según UNE-EN ISO 12543-2, UNE-EN 14449 y UNE-EN 12150-1 (material) | 0.550 | 68.00 | 37.40 |
| op00ato010 |  | Atornillador. | 1.000 | 0.00 | 0.00 |
| mo011 | h | Oficial 1ª montador. (mano de obra) | 5.300 | 22.74 | 120.52 |
| mo080 | h | Ayudante montador. (mano de obra) | 5.300 | 21.02 | 111.41 |
| % | % | Costes directos complementarios | 2 % | 376.38 | 7.53 |
|  |  | Costes directos |  |  | 383.91 |
