# Forrado de pilar de hormigón con chapa de acero inoxidable

- Propiedad del archivo: CYPE INGENIEROS, S.A.
- Formato: FIEBDC-3/2002
- Divisa: EUR
- Costes indirectos: 3.00 %
- IVA: 21.00 %

## H Remates y ayudas

### HF Forrados

#### HFE De elementos estructurales

**HFE030** m² Forrado de pilar de hormigón con chapa de acero inoxidable.
Forrado de pilar circular de hormigón con chapa de acero inoxidable AISI 304, de 0,6 mm de espesor, acabado mate. Fijación a la superficie soporte con tornillos de acero inoxidable mediante el sistema de fijación oculta. Incluso, perfilería oculta con tornillos de acero inoxidable para la unión de las chapas entre sí y masilla de poliuretano para el sellado de juntas.
Incluye: Replanteo de las piezas. Colocación, aplomado, nivelación y alineación. Fijación de las piezas. Resolución de puntos singulares.
Criterio de medición de proyecto: Superficie construida, medida según documentación gráfica de Proyecto.
Criterio de medición de obra: Se medirá la superficie realmente ejecutada según especificaciones de Proyecto.

| Código | Ud | Descripción | Rendimiento | Precio | Importe |
|---|---|---|---|---|---|
| mt29pme010a | m² | Chapa de acero inoxidable AISI 304, de 0,6 mm de espesor, acabado mate. Fijación a la superficie soporte con tornillos de acero inoxidable mediante el sistema de fijación oculta, para revestimiento de paramentos verticales interiores. Incluso perfilería oculta con tornillos de acero inoxidable para la unión de las chapas entre sí. (material) | 1.000 | 59.70 | 59.70 |
| mt20wwa030 | Ud | Cartucho de 310 cm³ de masilla de poliuretano impermeable. (material) | 0.150 | 7.32 | 1.10 |
| mo018 | h | Oficial 1ª cerrajero. (mano de obra) | 1.400 | 22.42 | 31.39 |
| mo059 | h | Ayudante cerrajero. (mano de obra) | 1.400 | 21.06 | 29.48 |
| % | % | Costes directos complementarios | 2 % | 121.67 | 2.43 |
|  |  | Costes directos |  |  | 124.10 |
