# Derivación para línea frigorífica de líquido y de gas

- Propiedad del archivo: CYPE INGENIEROS, S.A.
- Formato: FIEBDC-3/2002
- Divisa: EUR
- Costes indirectos: 3.00 %
- IVA: 21.00 %

## I Instalaciones

### IB Sistemas de climatización

#### IBB Sistema VRF (Bosch)

**IBB510** Ud Derivación para línea frigorífica de líquido y de gas.
Derivación para línea frigorífica formada por kit de derivación de dos juntas, una para la línea de líquido y otra para la línea de gas, modelo IDU-DJ04 "BOSCH", con una capacidad máxima de unidades interiores conectadas aguas abajo entre 66 y 92 kW.
Incluye: Conexionado.
Criterio de medición de proyecto: Número de unidades previstas, según documentación gráfica de Proyecto.
Criterio de medición de obra: Se medirá el número de unidades realmente ejecutadas según especificaciones de Proyecto.

| Código | Ud | Descripción | Rendimiento | Precio | Importe |
|---|---|---|---|---|---|
| mt42bos510d | Ud | Kit de derivación de dos juntas, una para la línea de líquido y otra para la línea de gas, modelo IDU-DJ04 "BOSCH", con una capacidad máxima de unidades interiores conectadas aguas abajo entre 66 y 92 kW. (material) | 1.000 | 220.00 | 220.00 |
| mo005 | h | Oficial 1ª instalador de climatización. (mano de obra) | 0.100 | 22.74 | 2.27 |
| mo104 | h | Ayudante instalador de climatización. (mano de obra) | 0.100 | 20.98 | 2.10 |
| % | % | Costes directos complementarios | 2 % | 224.37 | 4.49 |
|  |  | Costes directos |  |  | 228.86 |
