# Derivación para línea frigorífica de líquido y de gas, para unidad de control de flujo del refrigerante

- Propiedad del archivo: CYPE INGENIEROS, S.A.
- Formato: FIEBDC-3/2002
- Divisa: EUR
- Costes indirectos: 3.00 %
- IVA: 21.00 %

## I Instalaciones

### IB Sistemas de climatización

#### IBB Sistema VRF (Bosch)

**IBB505** Ud Derivación para línea frigorífica de líquido y de gas, para unidad de control de flujo del refrigerante.
Derivación para línea frigorífica, para unidad de control de flujo del refrigerante, formada por kit de derivación de dos juntas, una para la línea de líquido y otra para la línea de gas, modelo IDU-DJ01 "BOSCH", con una capacidad máxima de unidades interiores conectadas aguas abajo menor de 16,6 kW.
Incluye: Conexionado.
Criterio de medición de proyecto: Número de unidades previstas, según documentación gráfica de Proyecto.
Criterio de medición de obra: Se medirá el número de unidades realmente ejecutadas según especificaciones de Proyecto.

| Código | Ud | Descripción | Rendimiento | Precio | Importe |
|---|---|---|---|---|---|
| mt42bos510a | Ud | Kit de derivación de dos juntas, una para la línea de líquido y otra para la línea de gas, modelo IDU-DJ01 "BOSCH", con una capacidad máxima de unidades interiores conectadas aguas abajo menor de 16,6 kW. (material) | 1.000 | 90.00 | 90.00 |
| mo005 | h | Oficial 1ª instalador de climatización. (mano de obra) | 0.050 | 22.74 | 1.14 |
| mo104 | h | Ayudante instalador de climatización. (mano de obra) | 0.050 | 20.98 | 1.05 |
| % | % | Costes directos complementarios | 2 % | 92.19 | 1.84 |
|  |  | Costes directos |  |  | 94.03 |
