# Sistema centralizado de control UNO

- Propiedad del archivo: CYPE INGENIEROS, S.A.
- Formato: FIEBDC-3/2002
- Divisa: EUR
- Costes indirectos: 3.00 %
- IVA: 21.00 %

## I Instalaciones

### IB Sistemas de climatización

#### IBZ Sistema Airzone

**IBZ009** Ud Sistema centralizado de control UNO.
Central de sistema para control de una compuerta motorizada o de una electroválvula, UNO AZUN6CCMVANAC "AIRZONE", con entrada para detección de ventana abierta, entrada para detección de presencia y salida de alimentación para elemento motorizado.
Incluye: Replanteo. Colocación y fijación de la central del sistema. Colocación y fijación de los accesorios. Tendido y fijación del tubo de protección del cableado. Tendido del cableado. Conexionado eléctrico.
Criterio de medición de proyecto: Número de unidades previstas, según documentación gráfica de Proyecto.
Criterio de medición de obra: Se medirá el número de unidades realmente ejecutadas según especificaciones de Proyecto.

| Código | Ud | Descripción | Rendimiento | Precio | Importe |
|---|---|---|---|---|---|
| mt42air404a | Ud | Central de sistema para control de una compuerta motorizada o de una electroválvula, UNO AZUN6CCMVANAC "AIRZONE", con entrada para detección de ventana abierta, entrada para detección de presencia y salida de alimentación para elemento motorizado. (material) | 1.000 | 42.00 | 42.00 |
| mo005 | h | Oficial 1ª instalador de climatización. (mano de obra) | 0.200 | 22.74 | 4.55 |
| mo104 | h | Ayudante instalador de climatización. (mano de obra) | 0.160 | 20.98 | 3.36 |
| % | % | Costes directos complementarios | 2 % | 49.91 | 1.00 |
|  |  | Costes directos |  |  | 50.91 |
