# Sistema centralizado de control "DAIKIN"

- Propiedad del archivo: CYPE INGENIEROS, S.A.
- Formato: FIEBDC-3/2002
- Divisa: EUR
- Costes indirectos: 3.00 %
- IVA: 21.00 %

## I Instalaciones

### IC Calefacción, refrigeración, climatización y A.C.S.

#### ICX Dispositivos de control centralizado

**ICX060** Ud Sistema centralizado de control "DAIKIN".
Sistema centralizado de control Acuazone "DAIKIN", formado por: placa central de sistema, modelo ES.DKNHCENTRAL; central de producción, modelo ES.DKNHGATE; termostato principal, modelo ES.DKNHCONTROL1; módulo para regulación de fancoil, modelo ES.DKNHFCU; centralita de regulación, para la gestión de hasta 8 termostatos y cabezales electrotérmicos, modelo ES.DKNHRAD; termostatos simplificados, modelo ES.DKNHCONTROL2; módulos para control de termostatos, modelo ES.DKNHZONA; cabezales electrotérmicos, modelo EKWCVATR1V3; cable eléctrico con conductor de cobre electrolítico recocido sin estañar, modelo AZX6CABLEBUS15.
Incluye: Replanteo. Colocación y fijación de la central del sistema. Colocación y fijación de los accesorios. Tendido y fijación del tubo de protección del cableado. Tendido del cableado. Conexionado eléctrico.
Criterio de medición de proyecto: Número de unidades previstas, según documentación gráfica de Proyecto.
Criterio de medición de obra: Se medirá el número de unidades realmente ejecutadas según especificaciones de Proyecto.

| Código | Ud | Descripción | Rendimiento | Precio | Importe |
|---|---|---|---|---|---|
| mt38dai200a | Ud | Placa central de sistema, modelo ES.DKNHCENTRAL "DAIKIN", para la gestión del sistema y comunicación entre la central de producción y el bus de datos que une el resto de componentes del sistema. (material) | 1.000 | 316.00 | 316.00 |
| mt38dai201a | Ud | Central de producción, modelo ES.DKNHGATE "DAIKIN", para la gestión del equipo de aerotermia, control de la temperatura de hasta 32 zonas, programación horaria, control de la temperatura de A.C.S., y posibilidad de control remoto desde smartphone o tablet mediante App y por voz mediante Amazon Alexa o Google Home. (material) | 1.000 | 229.00 | 229.00 |
| mt38dai202a | Ud | Termostato principal, modelo ES.DKNHCONTROL1 "DAIKIN", con pantalla táctil capacitiva de 3,5", para control de la temperatura, del modo de funcionamiento y de la velocidad del ventilador en el sistema, con lectura de temperatura ambiente y humedad relativa de zona, control de etapas de configuración (aire, radiante o combinado), función Eco-Adapt (selección del nivel de eficiencia energética del sistema), función Sleep, programaciones horarias de las temperaturas de zona y de modo, información de consumo, acceso remoto a otras zonas del sistema y ajuste de la temperatura a través de la información climática. (material) | 1.000 | 201.00 | 201.00 |
| mt38dai205a | Ud | Módulo para regulación de fancoil, modelo ES.DKNHFCU "DAIKIN", con entradas para la sonda de la batería de agua y la sonda de temperatura ambiente. (material) | 1.000 | 229.00 | 229.00 |
| mt38dai203a | Ud | Centralita de regulación, para la gestión de hasta 8 termostatos y cabezales electrotérmicos, modelo ES.DKNHRAD "DAIKIN", mediante relés de 10 A. (material) | 1.000 | 189.00 | 189.00 |
| mt38dai207a | Ud | Termostato simplificado, modelo ES.DKNHCONTROL2 "DAIKIN", con sensor de temperatura, sensor de humedad y ajuste de la temperatura de consigna en pasos de 3°C. (material) | 2.000 | 109.00 | 218.00 |
| mt38dai204a | Ud | Módulo para control de termostato, modelo ES.DKNHZONA "DAIKIN". (material) | 2.000 | 70.00 | 140.00 |
| mt38dai101a | Ud | Cabezal electrotérmico, modelo EKWCVATR1V3 "DAIKIN", de dimensiones 48,4x44,3x50,3 mm y alimentación monofásica (230V/50Hz). (material) | 2.000 | 40.00 | 80.00 |
| mt38dai208a | m | Cable eléctrico con conductor de cobre electrolítico recocido sin estañar, modelo AZX6CABLEBUS15 "DAIKIN", de 2x0,5+2x0,22 mm² de sección, suministrado en rollos de 15 m. (material) | 15.000 | 2.20 | 33.00 |
| mo005 | h | Oficial 1ª instalador de climatización. (mano de obra) | 0.200 | 22.74 | 4.55 |
| mo104 | h | Ayudante instalador de climatización. (mano de obra) | 0.160 | 20.98 | 3.36 |
| % | % | Costes directos complementarios | 2 % | 1642.91 | 32.86 |
|  |  | Costes directos |  |  | 1675.77 |
