# Red de toma de tierra para estructura

- Propiedad del archivo: CYPE INGENIEROS, S.A.
- Formato: FIEBDC-3/2002
- Divisa: EUR
- Costes indirectos: 3.00 %
- IVA: 21.00 %

## I Instalaciones

### IE Eléctricas

#### IEP Puesta a tierra

**IEP010** Ud Red de toma de tierra para estructura.
Red de toma de tierra para estructura de hormigón del edificio compuesta por 80 m de cable conductor de cobre desnudo recocido de 35 mm² de sección para la línea principal de toma de tierra del edificio, enterrado a una profundidad mínima de 80 cm, 10 m de cable conductor de cobre desnudo recocido de 35 mm² de sección para la línea de enlace de toma de tierra de los pilares de hormigón a conectar y 2 picas para red de toma de tierra formada por pieza de acero cobreado con baño electrolítico de 15 mm de diámetro y 2 m de longitud, enterrada a una profundidad mínima de 80 cm. Incluso, grapas abarcón, soldaduras aluminotérmicas, registro de comprobación y puente de prueba. Totalmente montada, conexionada y probada.
Incluye: Replanteo. Conexionado del electrodo y la línea de enlace. Montaje del punto de puesta a tierra. Trazado de la línea principal de tierra. Sujeción. Trazado de derivaciones de tierra. Conexionado de las derivaciones. Conexión a masa de la red. Realización de pruebas de servicio.
Criterio de medición de proyecto: Número de unidades previstas, según documentación gráfica de Proyecto.
Criterio de medición de obra: Se medirá el número de unidades realmente ejecutadas según especificaciones de Proyecto.

| Código | Ud | Descripción | Rendimiento | Precio | Importe |
|---|---|---|---|---|---|
| mt35ttc010b | m | Conductor de cobre desnudo, de 35 mm². (material) | 90.000 | 2.81 | 252.90 |
| mt35tte010b | Ud | Electrodo para red de toma de tierra cobreado con 300 µm, fabricado en acero, de 15 mm de diámetro y 2 m de longitud. (material) | 2.000 | 18.00 | 36.00 |
| mt35tta040 | Ud | Grapa abarcón para conexión de pica. (material) | 4.000 | 1.00 | 4.00 |
| mt35tts010b | Ud | Soldadura aluminotérmica del cable conductor a redondo. (material) | 4.000 | 4.13 | 16.52 |
| mt35tta010 | Ud | Arqueta de polipropileno para toma de tierra, de 300x300 mm, con tapa de registro. (material) | 1.000 | 74.00 | 74.00 |
| mt35tta030 | Ud | Puente para comprobación de puesta a tierra de la instalación eléctrica. (material) | 1.000 | 46.00 | 46.00 |
| mt35www020 | Ud | Material auxiliar para instalaciones de toma de tierra. (material) | 1.000 | 1.15 | 1.15 |
| mo003 | h | Oficial 1ª electricista. (mano de obra) | 3.400 | 22.74 | 77.32 |
| mo102 | h | Ayudante electricista. (mano de obra) | 3.400 | 20.98 | 71.33 |
| % | % | Costes directos complementarios | 2 % | 579.22 | 11.58 |
|  |  | Costes directos |  |  | 590.80 |
