# Sellado de paso de tubería combustible, con abrazadera intumescente cortafuego, suministrada en rollos. Sistema "HILTI"

- Propiedad del archivo: CYPE INGENIEROS, S.A.
- Formato: FIEBDC-3/2002
- Divisa: EUR
- Costes indirectos: 3.00 %
- IVA: 21.00 %

## I Instalaciones

### IO Contra incendios

#### IOJ Protección pasiva contra incendios: instalaciones

**IOJ171** Ud Sellado de paso de tubería combustible, con abrazadera intumescente cortafuego, suministrada en rollos. Sistema "HILTI".
Sellado de paso de tubería recta, de PVC, de 32 mm de diámetro nominal exterior, y de entre 1,9 y 12,3 mm de espesor, en muro de 15 cm de espesor, para protección pasiva contra incendios y garantizar la resistencia al fuego EI 120, con sellador acrílico con propiedades ignífugas, modelo CFS-S ACR CW "HILTI", color blanco como material de relleno, abrazadera intumescente con propiedades ignífugas, modelo CFS-C EL "HILTI", de 2580x52x5,6 mm, en cada cara del muro, fijada con 2 anclajes mecánicos tipo tornillo de cabeza redonda con estrella interior de seis puntas para llave Torx, de acero galvanizado, modelo HUS3-P 6x40 5 "HILTI", de 6 mm de diámetro y 40 mm de longitud.
Incluye: Limpieza y preparación del paramento. Inserción del material de relleno. Colocación de las abrazaderas alrededor del tubo. Cierre de las abrazaderas. Fijación de las abrazaderas al paramento soporte.
Criterio de medición de proyecto: Número de unidades previstas, según documentación gráfica de Proyecto.
Criterio de medición de obra: Se medirá el número de unidades realmente ejecutadas según especificaciones de Proyecto.

| Código | Ud | Descripción | Rendimiento | Precio | Importe |
|---|---|---|---|---|---|
| mt41phi010g | Ud | Cartucho de 310 ml de sellador acrílico con propiedades ignífugas, modelo CFS-S ACR CW "HILTI", color blanco, para sellado de juntas y aberturas lineales. (material) | 0.380 | 12.80 | 4.86 |
| mt41phi105d | Ud | Abrazadera intumescente con propiedades ignífugas, modelo CFS-C EL "HILTI", de 2580x52x5,6 mm, para tubería combustible, suministrada en rollos, incluso grapas de cierre y ganchos cortos de fijación. (material) | 0.116 | 355.00 | 41.18 |
| mt26ahi110j | Ud | Anclaje mecánico tipo tornillo de cabeza redonda con estrella interior de seis puntas para llave Torx, de acero galvanizado, modelo HUS3-P 6x40 5 "HILTI", de 6 mm de diámetro y 40 mm de longitud, para fijación sobre elementos de hormigón, fisurados o no fisurados. (material) | 4.000 | 0.64 | 2.56 |
| mo020 | h | Oficial 1ª construcción. (mano de obra) | 0.300 | 22.13 | 6.64 |
| % | % | Costes directos complementarios | 2 % | 55.24 | 1.10 |
|  |  | Costes directos |  |  | 56.34 |
