# Aislamiento acústico del perímetro de elementos estructurales de madera, con banda desolidarizadora

- Propiedad del archivo: CYPE INGENIEROS, S.A.
- Formato: FIEBDC-3/2002
- Divisa: EUR
- Costes indirectos: 3.00 %
- IVA: 21.00 %

## N Aislamientos e impermeabilizaciones

### NB Aislamientos acústicos

#### NBJ Puentes acústicos

**NBJ012** m Aislamiento acústico del perímetro de elementos estructurales de madera, con banda desolidarizadora.
Aislamiento acústico del perímetro de elementos estructurales de madera, realizado con banda resiliente, de caucho EPDM extruido, de 5 mm de espesor y 95 mm de anchura, para reducción de ruido de impactos en 4 dBA, según UNE-EN ISO 10140, para garantizar su desolidarización y optimizar el aislamiento acústico.
Incluye: Limpieza y preparación de la superficie. Corte de la banda desolidarizadora. Colocación de la banda desolidarizadora.
Criterio de medición de proyecto: Longitud medida según documentación gráfica de Proyecto.
Criterio de medición de obra: Se medirá la longitud realmente ejecutada según especificaciones de Proyecto.

| Código | Ud | Descripción | Rendimiento | Precio | Importe |
|---|---|---|---|---|---|
| mt16pdr010ab | m | Banda resiliente, de caucho EPDM extruido, de 5 mm de espesor y 95 mm de anchura, para reducción de ruido de impactos en 4 dBA, según UNE-EN ISO 10140, sin sustancias orgánicas volátiles (VOC), con grapas de fijación. (material) | 1.020 | 16.74 | 17.07 |
| mo095 | h | Ayudante montador de estructura de madera. (mano de obra) | 0.050 | 21.86 | 1.09 |
| % | % | Costes directos complementarios | 2 % | 18.16 | 0.36 |
|  |  | Costes directos |  |  | 18.52 |
