# Aislamiento térmico reflexivo por el interior en fachada de doble hoja de fábrica

- Propiedad del archivo: CYPE INGENIEROS, S.A.
- Formato: FIEBDC-3/2002
- Divisa: EUR
- Costes indirectos: 3.00 %
- IVA: 21.00 %

## N Aislamientos e impermeabilizaciones

### NR Aislamientos térmicos reflexivos

#### NRF Fachadas y medianerías

**NRF010** m² Aislamiento térmico reflexivo por el interior en fachada de doble hoja de fábrica.
Aislamiento térmico reflexivo por el interior en fachada de doble hoja de fábrica, formado por complejo multicapa, de 4 mm de espesor total, con, una resistencia térmica intrínseca (sin cámara de aire) de 0,16 m²K/W y una conductividad térmica de 0,025 W/(mK), Colocación en obra: con solape y fijado con grapas, de acero galvanizado, de 6 mm de altura a la superficie soporte de fábrica; preparado para la posterior formación de una cámara de aire. Incluso cinta autoadhesiva para sellado de juntas.
Incluye: Revisión de la superficie del paramento base en el que se realiza la fijación del aislamiento de acuerdo con las exigencias de la técnica a emplear. Replanteo y corte del aislamiento. Fijación del aislamiento. Sellado de juntas.
Criterio de medición de proyecto: Superficie medida según documentación gráfica de Proyecto.
Criterio de medición de obra: Se medirá la superficie realmente ejecutada según especificaciones de Proyecto.

| Código | Ud | Descripción | Rendimiento | Precio | Importe |
|---|---|---|---|---|---|
| mt16arw010cgf | m² | Complejo multicapa, compuesto de una capa de espuma de polietileno y una lámina de aluminio en cada una de sus caras, de 4 mm de espesor total, con, una resistencia térmica intrínseca (sin cámara de aire) de 0,16 m²K/W y una conductividad térmica de 0,025 W/(mK), suministrado en rollos de 1,20x20 m. (material) | 1.100 | 6.15 | 6.77 |
| mt15pdr300b | Ud | Grapa, de acero galvanizado, de 6 mm de altura; para la fijación de productos aislantes. (material) | 2.000 | 0.02 | 0.04 |
| mt16arw100a | m | Cinta autoadhesiva, de aluminio, con adhesivo acrílico, de 0,03 mm de espesor y 50 mm de anchura, para sellado de juntas. (material) | 0.450 | 0.77 | 0.35 |
| op00gra010 |  | Grapadora. | 1.000 | 0.00 | 0.00 |
| mo054 | h | Oficial 1ª montador de aislamientos. (mano de obra) | 0.100 | 22.74 | 2.27 |
| mo101 | h | Ayudante montador de aislamientos. (mano de obra) | 0.050 | 21.02 | 1.05 |
| % | % | Costes directos complementarios | 2 % | 10.48 | 0.21 |
|  |  | Costes directos |  |  | 10.69 |
