# Remate de cubierta "ZINCO" con perfil

- Propiedad del archivo: CYPE INGENIEROS, S.A.
- Formato: FIEBDC-3/2002
- Divisa: EUR
- Costes indirectos: 3.00 %
- IVA: 21.00 %

## Q Cubiertas

### QV Sistemas de cubiertas verdes

#### QVR Remates

**QVR010** m Remate de cubierta "ZINCO" con perfil.
Remate de alero de cubierta inclinada "ZINCO", con perfil angular de acero inoxidable AISI 304, modelo TRP 140 "ZINCO", de 140 mm de altura, con perforaciones en el ala horizontal y ranuras en el ala vertical para permitir el paso del agua procedente de la cubierta y perfiles de retención de acero inoxidable AISI 304, modelo TSH 100 "ZINCO", de 100 mm de altura, con una capacidad portante de 300 kg, para contrarrestar el empuje provocado por el deslizamiento de las capas de la cubierta, con un rendimiento de 2 ud/m; fijados mecánicamente al soporte estructural de la cubierta. Incluso tornillos de acero inoxidable.
Incluye: Limpieza y preparación de la superficie soporte. Replanteo y marcado de los puntos de fijación del perfil de retención. Replanteo del perfil perimetral. Fijación del perfil de retención. Corte y colocación del perfil perimetral.
Criterio de medición de proyecto: Longitud medida según documentación gráfica de Proyecto.
Criterio de medición de obra: Se medirá la longitud realmente ejecutada según especificaciones de Proyecto.

| Código | Ud | Descripción | Rendimiento | Precio | Importe |
|---|---|---|---|---|---|
| mt14lbz140b | Ud | Perfil de retención de acero inoxidable AISI 304, modelo TSH 100 "ZINCO", de 100 mm de altura, con una capacidad portante de 300 kg; incluso cuatro tornillos de acero inoxidable de 8 mm de diámetro y 100 mm de longitud. (material) | 2.000 | 30.91 | 61.82 |
| mt14lbz130a | m | Perfil angular de acero inoxidable AISI 304, modelo TRP 140 "ZINCO", de 140 mm de altura, con perforaciones en el ala horizontal y ranuras en el ala vertical para permitir el paso del agua procedente de la cubierta, suministrado en barras de 3 m de longitud; incluso tornillos de fijación. (material) | 1.000 | 64.52 | 64.52 |
| mo020 | h | Oficial 1ª construcción. (mano de obra) | 0.370 | 22.13 | 8.19 |
| mo077 | h | Ayudante construcción. (mano de obra) | 0.370 | 21.02 | 7.78 |
| % | % | Costes directos complementarios | 2 % | 142.31 | 2.85 |
|  |  | Costes directos |  |  | 145.16 |
