# Asiento y tapa de inodoro bidé, "GROHE"

- Propiedad del archivo: CYPE INGENIEROS, S.A.
- Formato: FIEBDC-3/2002
- Divisa: EUR
- Costes indirectos: 3.00 %
- IVA: 21.00 %

## S Señalización y equipamiento

### SA Aparatos sanitarios

#### SAA Inodoros bidé

**SAA025** Ud Asiento y tapa de inodoro bidé, "GROHE".
Asiento y tapa de inodoro bidé de accionamiento manual, de Duroplast, con función de cierre amortiguado, color blanco, serie Bau, modelo 39 648 SH0 "GROHE", de 426x469x83 mm, con brazo de ducha extensible manualmente, brazo extensible manualmente con cabezal para higiene femenina, limpieza automática antes y después de cada uso, intensidad de chorro ajustable y conexión de suministro lateral de 3/4" de diámetro. Incluso elementos de fijación.
Incluye: Replanteo. Colocación y fijación. Montaje de la grifería. Conexión a la red de agua fría. Comprobación de su correcto funcionamiento.
Criterio de medición de proyecto: Número de unidades previstas, según documentación gráfica de Proyecto.
Criterio de medición de obra: Se medirá el número de unidades realmente colocadas según especificaciones de Proyecto.

| Código | Ud | Descripción | Rendimiento | Precio | Importe |
|---|---|---|---|---|---|
| mt30gro135a | Ud | Asiento y tapa de inodoro bidé de accionamiento manual, de Duroplast, con función de cierre amortiguado, color blanco, serie Bau, modelo 39 648 SH0 "GROHE", de 426x469x83 mm, con brazo de ducha extensible manualmente, brazo extensible manualmente con cabezal para higiene femenina, limpieza automática antes y después de cada uso, intensidad de chorro ajustable y conexión de suministro lateral de 3/4" de diámetro, incluso elementos de fijación. (material) | 1.000 | 272.59 | 272.59 |
| mt30lla020 | Ud | Llave de regulación de 1/2", para inodoro, acabado cromado. (material) | 1.000 | 23.20 | 23.20 |
| mt38tew010a | Ud | Latiguillo flexible de 20 cm y 1/2" de diámetro. (material) | 1.000 | 8.00 | 8.00 |
| mo008 | h | Oficial 1ª fontanero. (mano de obra) | 0.500 | 22.74 | 11.37 |
| % | % | Costes directos complementarios | 2 % | 315.16 | 6.30 |
|  |  | Costes directos |  |  | 321.46 |
