# Plato de ducha acrílico

- Propiedad del archivo: CYPE INGENIEROS, S.A.
- Formato: FIEBDC-3/2002
- Divisa: EUR
- Costes indirectos: 3.00 %
- IVA: 21.00 %

## S Señalización y equipamiento

### SA Aparatos sanitarios

#### SAD Duchas

**SAD005** Ud Plato de ducha acrílico.
Plato de ducha acrílico, gama básica, color blanco, de 75x75 cm, con juego de desagüe. Incluso silicona para sellado de juntas.
Criterio de valoración económica: El precio no incluye la grifería.
Incluye: Replanteo. Colocación y fijación del aparato. Montaje del desagüe. Conexión a la red de evacuación. Comprobación de su correcto funcionamiento. Sellado de juntas.
Criterio de medición de proyecto: Número de unidades previstas, según documentación gráfica de Proyecto.
Criterio de medición de obra: Se medirá el número de unidades realmente colocadas según especificaciones de Proyecto.

| Código | Ud | Descripción | Rendimiento | Precio | Importe |
|---|---|---|---|---|---|
| mt30pas010a | Ud | Plato de ducha acrílico, gama básica, color blanco, de 75x75 cm, con juego de desagüe. (material) | 1.000 | 202.34 | 202.34 |
| mt30www005 | Ud | Cartucho de 300 ml de silicona ácida monocomponente, fungicida, para sellado de juntas en ambientes húmedos. (material) | 0.036 | 7.50 | 0.27 |
| mo008 | h | Oficial 1ª fontanero. (mano de obra) | 1.100 | 22.74 | 25.01 |
| % | % | Costes directos complementarios | 2 % | 227.62 | 4.55 |
|  |  | Costes directos |  |  | 232.17 |
