# Columna de ducha con salida de bañera con termostato

- Propiedad del archivo: CYPE INGENIEROS, S.A.
- Formato: FIEBDC-3/2002
- Divisa: EUR
- Costes indirectos: 3.00 %
- IVA: 21.00 %

## S Señalización y equipamiento

### SG Griferías

#### SGB Para bañeras

**SGB120** Ud Columna de ducha con salida de bañera con termostato.
Columna de ducha con salida de bañera, acabado cromado, compuesta por termostato con reductor de caudal, ducha mural con tres tipos de chorro (Rain, SmartRain y Jet), rótula para ángulos de hasta 15° con el plano horizontal y brazo de ducha orientable 45°, de 450 mm de longitud, con tubo para conducción del agua protegido internamente para mayor durabilidad y soporte, ducha teléfono, con cabezal de color blanco con tres tipos de chorro (Rain, SmartRain y Massage), elemento deslizante para ajuste en altura y flexo de 1,75 m de longitud, aislamiento térmico, sistema de ahorro de agua, limitador de temperatura con tope de seguridad a 38°C, sistema antical, limitador de caudal, inversor y aireador. Incluso elementos de conexión.
Incluye: Colocación. Conexionado y comprobación de su correcto funcionamiento.
Criterio de medición de proyecto: Número de unidades previstas, según documentación gráfica de Proyecto.
Criterio de medición de obra: Se medirá el número de unidades realmente colocadas según especificaciones de Proyecto.

| Código | Ud | Descripción | Rendimiento | Precio | Importe |
|---|---|---|---|---|---|
| mt31gro130a | Ud | Columna de ducha con salida de bañera, acabado cromado, compuesta por termostato con reductor de caudal, ducha mural con tres tipos de chorro (Rain, SmartRain y Jet), rótula para ángulos de hasta 15° con el plano horizontal y brazo de ducha orientable 45°, de 450 mm de longitud, con tubo para conducción del agua protegido internamente para mayor durabilidad y soporte, ducha teléfono, con cabezal de color blanco con tres tipos de chorro (Rain, SmartRain y Massage), elemento deslizante para ajuste en altura y flexo de 1,75 m de longitud, aislamiento térmico, sistema de ahorro de agua, limitador de temperatura con tope de seguridad a 38°C, sistema antical, limitador de caudal, inversor y aireador, incluso elementos de conexión. (material) | 1.000 | 878.38 | 878.38 |
| mt37www010 | Ud | Material auxiliar para instalaciones de fontanería. (material) | 1.000 | 1.40 | 1.40 |
| mo008 | h | Oficial 1ª fontanero. (mano de obra) | 0.150 | 22.74 | 3.41 |
| % | % | Costes directos complementarios | 2 % | 883.19 | 17.66 |
|  |  | Costes directos |  |  | 900.85 |
