# Grifería electrónica para lavabo, "GROHE"

- Propiedad del archivo: CYPE INGENIEROS, S.A.
- Formato: FIEBDC-3/2002
- Divisa: EUR
- Costes indirectos: 3.00 %
- IVA: 21.00 %

## S Señalización y equipamiento

### SG Griferías

#### SGL Para lavabos

**SGL050** Ud Grifería electrónica para lavabo, "GROHE".
Grifería electrónica formada por grifo mezclador electrónico con termostato, mural, para lavabo, de 1/2", serie Eurosmart Cosmopolitan E Special, modelo 36 454 000 "GROHE", acabado cromado, con accionamiento de la descarga por infrarrojos, alimentación por batería, con control electrónico con descarga automática, desinfección térmica y dos modos de detección ajustables, florones metálicos, mando de temperatura con tope de seguridad a 38°C, válvula antirretorno, batería de litio de 6 V, aireador, filtros y caño giratorio 130° de 219 mm de longitud.
Incluye: Replanteo. Colocación del grifo. Montaje de accesorios y complementos. Conexionado. Comprobación de su correcto funcionamiento.
Criterio de medición de proyecto: Número de unidades previstas, según documentación gráfica de Proyecto.
Criterio de medición de obra: Se medirá el número de unidades realmente colocadas según especificaciones de Proyecto.

| Código | Ud | Descripción | Rendimiento | Precio | Importe |
|---|---|---|---|---|---|
| mt31gro435a | Ud | Grifo mezclador electrónico con termostato, mural, para lavabo, de 1/2", serie Eurosmart Cosmopolitan E Special, modelo 36 454 000 "GROHE", acabado cromado, con accionamiento de la descarga por infrarrojos, alimentación por batería, con control electrónico con descarga automática, desinfección térmica y dos modos de detección ajustables, florones metálicos, mando de temperatura con tope de seguridad a 38°C, válvula antirretorno, batería de litio de 6 V, aireador, filtros y caño giratorio 130° de 219 mm de longitud, incluso elementos de conexión. (material) | 1.000 | 1252.59 | 1252.59 |
| mt37www010 | Ud | Material auxiliar para instalaciones de fontanería. (material) | 1.000 | 1.40 | 1.40 |
| mo008 | h | Oficial 1ª fontanero. (mano de obra) | 0.500 | 22.74 | 11.37 |
| % | % | Costes directos complementarios | 2 % | 1265.36 | 25.31 |
|  |  | Costes directos |  |  | 1290.67 |
