# Mampara para ducha para minusválidos, rehabilitación y tercera edad

- Propiedad del archivo: CYPE INGENIEROS, S.A.
- Formato: FIEBDC-3/2002
- Divisa: EUR
- Costes indirectos: 3.00 %
- IVA: 21.00 %

## S Señalización y equipamiento

### SP Aparatos sanitarios adaptados y ayudas técnicas

#### SPM Mamparas

**SPM010** Ud Mampara para ducha para minusválidos, rehabilitación y tercera edad.
Mampara para ducha, 900 mm de anchura, 900 mm de longitud y 900 mm de altura, formada por cuatro puertas plegables de panel sintético translúcido con perfiles de aluminio acabado lacado, color blanco, regulable en altura hasta 20 cm, con final de carrera. Incluso fijaciones y silicona para sellado de juntas.
Incluye: Colocación y fijación. Sellado de juntas. Limpieza del elemento.
Criterio de medición de proyecto: Número de unidades previstas, según documentación gráfica de Proyecto.
Criterio de medición de obra: Se medirá el número de unidades realmente colocadas según especificaciones de Proyecto.

| Código | Ud | Descripción | Rendimiento | Precio | Importe |
|---|---|---|---|---|---|
| mt31abp180a | Ud | Mampara para ducha, 900 mm de anchura, 900 mm de longitud y 900 mm de altura, formada por cuatro puertas plegables de panel sintético translúcido con perfiles de aluminio acabado lacado, color blanco, regulable en altura hasta 20 cm, con final de carrera; con fijaciones. (material) | 1.000 | 778.91 | 778.91 |
| mt30www005 | Ud | Cartucho de 300 ml de silicona ácida monocomponente, fungicida, para sellado de juntas en ambientes húmedos. (material) | 0.050 | 7.50 | 0.38 |
| mo011 | h | Oficial 1ª montador. (mano de obra) | 2.000 | 22.74 | 45.48 |
| mo080 | h | Ayudante montador. (mano de obra) | 1.000 | 21.02 | 21.02 |
| % | % | Costes directos complementarios | 2 % | 845.79 | 16.92 |
|  |  | Costes directos |  |  | 862.71 |
