# Filtro de aguas pluviales, instalado en bajante

- Propiedad del archivo: CYPE INGENIEROS, S.A.
- Formato: FIEBDC-3/2002
- Divisa: EUR
- Costes indirectos: 3.00 %
- IVA: 21.00 %

## U Urbanización interior de la parcela

### UG Acumulación y gestión de aguas pluviales

#### UGF Filtros

**UGF010** Ud Filtro de aguas pluviales, instalado en bajante.
Filtro de aguas pluviales autolimpiable, con una entrada de 110 mm de diámetro y dos salidas, una de 110 mm de diámetro y una de 50 mm de diámetro, con posibilidad de cambio del modo de funcionamiento para verano e invierno, instalado en bajante.
Incluye: Replanteo. Conexionado.
Criterio de medición de proyecto: Número de unidades previstas, según documentación gráfica de Proyecto.
Criterio de medición de obra: Se medirá el número de unidades realmente ejecutadas según especificaciones de Proyecto.

| Código | Ud | Descripción | Rendimiento | Precio | Importe |
|---|---|---|---|---|---|
| mt36fpg010a | Ud | Filtro de aguas pluviales autolimpiable, con una entrada de 110 mm de diámetro y dos salidas, una de 110 mm de diámetro y una de 50 mm de diámetro, con posibilidad de cambio del modo de funcionamiento para verano e invierno, para instalar en bajante. (material) | 1.000 | 40.00 | 40.00 |
| mo008 | h | Oficial 1ª fontanero. (mano de obra) | 0.200 | 22.74 | 4.55 |
| mo107 | h | Ayudante fontanero. (mano de obra) | 0.200 | 20.98 | 4.20 |
| % | % | Costes directos complementarios | 2 % | 48.75 | 0.98 |
|  |  | Costes directos |  |  | 49.73 |
