# Ensayo de mortero fresco

- Propiedad del archivo: CYPE INGENIEROS, S.A.
- Formato: FIEBDC-3/2002
- Divisa: EUR
- Costes indirectos: 3.00 %
- IVA: 21.00 %

## X Control de calidad y ensayos

### XA Morteros, yesos, cales, escayolas y cementos

#### XAM Morteros

**XAM010** Ud Ensayo de mortero fresco.
Ensayos a realizar en laboratorio acreditado en el área técnica correspondiente, sobre una muestra de mortero fresco, tomada en obra según UNE-EN 1015-2, para la determinación de las siguientes características: consistencia según UNE-EN 1015-3 y densidad aparente según UNE-EN 1015-6. Incluso desplazamiento a obra e informe de resultados.
Incluye: Desplazamiento a obra. Toma de muestras. Realización de ensayos. Redacción de informe de los resultados de los ensayos realizados.
Criterio de medición de proyecto: Ensayo a realizar, según documentación del Plan de control de calidad.

| Código | Ud | Descripción | Rendimiento | Precio | Importe |
|---|---|---|---|---|---|
| mt49des010 | Ud | Repercusión de desplazamiento a obra para la toma de muestras. (material) | 1.000 | 0.74 | 0.74 |
| mt49moc020 | Ud | Toma en obra de muestras de mortero de cemento, cuyo peso no exceda de 50 kg, según UNE-EN 1015-2. (material) | 1.000 | 32.02 | 32.02 |
| mt49moc050 | Ud | Ensayo para determinar la consistencia de un mortero fresco mediante la mesa de sacudidas, según UNE-EN 1015-3. (material) | 1.000 | 67.42 | 67.42 |
| mt49moc100 | Ud | Ensayo para determinar la densidad aparente de una muestra de mortero fresco (mortero plástico o blando), según UNE-EN 1015-6. (material) | 1.000 | 60.60 | 60.60 |
| mt49moc120 | Ud | Informe de resultados de los ensayos realizados sobre una muestra de mortero de cemento. (material) | 1.000 | 96.06 | 96.06 |
| % | % | Costes directos complementarios | 2 % | 256.84 | 5.14 |
|  |  | Costes directos |  |  | 261.98 |
