# Conjunto de pruebas de servicio de las instalaciones en zaguán

- Propiedad del archivo: CYPE INGENIEROS, S.A.
- Formato: FIEBDC-3/2002
- Divisa: EUR
- Costes indirectos: 3.00 %
- IVA: 21.00 %

## X Control de calidad y ensayos

### XR Pruebas de servicio

#### XRI Instalaciones

**XRI020** Ud Conjunto de pruebas de servicio de las instalaciones en zaguán.
Conjunto de pruebas de servicio a realizar por laboratorio acreditado en el área técnica correspondiente, para comprobar el correcto funcionamiento de las siguientes instalaciones: electricidad, TV/FM y fontanería. Incluso informe de resultados.
Incluye: Realización de las pruebas. Redacción de informe de los resultados de las pruebas realizadas.
Criterio de medición de proyecto: Prueba a realizar, según documentación del Plan de control de calidad.
Criterio de medición de obra: Se medirá el número de pruebas realizadas por laboratorio acreditado según especificaciones de Proyecto.

| Código | Ud | Descripción | Rendimiento | Precio | Importe |
|---|---|---|---|---|---|
| mt49prs110b | Ud | Prueba de servicio para comprobar el correcto funcionamiento de la instalación eléctrica en zaguán, incluso informe de resultados. (material) | 1.000 | 42.00 | 42.00 |
| mt49prs120b | Ud | Prueba de servicio para comprobar el correcto funcionamiento de la instalación de TV/FM en zaguán, incluso informe de resultados. (material) | 1.000 | 12.00 | 12.00 |
| mt49prs145a | Ud | Prueba de servicio para comprobar el correcto funcionamiento de la instalación de fontanería en zaguán, incluso informe de resultados. (material) | 1.000 | 30.00 | 30.00 |
| % | % | Costes directos complementarios | 2 % | 84.00 | 1.68 |
|  |  | Costes directos |  |  | 85.68 |
