# Marcado de flechas e inscripciones en viales

- Propiedad del archivo: CYPE INGENIEROS, S.A.
- Formato: FIEBDC-3/2002
- Divisa: EUR
- Costes indirectos: 3.00 %
- IVA: 21.00 %

## Y Seguridad y salud

### YS Señalización provisional de obras

#### YSH Señalización horizontal

**YSH030** m² Marcado de flechas e inscripciones en viales.
Aplicación mecánica con máquina autopropulsada de pintura alcídica color blanco, para marcado de flechas e inscripciones en viales.
Incluye: Premarcaje. Aplicación mecánica de la mezcla mediante pulverización.
Criterio de medición de proyecto: Superficie medida según Estudio o Estudio Básico de Seguridad y Salud.
Criterio de medición de obra: Se medirá la superficie realmente ejecutada según especificaciones de Estudio o Estudio Básico de Seguridad y Salud.

| Código | Ud | Descripción | Rendimiento | Precio | Importe |
|---|---|---|---|---|---|
| mt27mvh030a | kg | Pintura alcídica color blanco, según UNE-EN 1871. (material) | 0.720 | 3.02 | 2.17 |
| mq11bar010 | h | Barredora remolcada con motor auxiliar. (maquinaria) | 0.001 | 66.67 | 0.07 |
| mq08war010b | h | Máquina autopropulsada, para pintar marcas viales sobre la calzada. (maquinaria) | 0.001 | 44.80 | 0.04 |
| mo119 | h | Oficial 1ª Seguridad y Salud. (mano de obra) | 0.030 | 22.13 | 0.66 |
| mo120 | h | Peón Seguridad y Salud. (mano de obra) | 0.060 | 20.78 | 1.25 |
| % | % | Costes directos complementarios | 2 % | 4.19 | 0.08 |
|  |  | Costes directos |  |  | 4.27 |
