# Transporte, puesta en obra y retirada de equipo completo para sistema Wellpoint

- Propiedad del archivo: CYPE Ingenieros S.A.
- Formato: FIEBDC-3/2016
- Programa: Generador de precios de la construcción. CYPE Ingenieros, S.A.
- Fecha: 22/03/2024
- Divisa: EUR
- Costes indirectos: 3 %
- IVA: 21 %

## A Acondicionamiento del terreno

### AH Achiques y agotamientos

#### AHW Sistema Wellpoint

**AHW010** Ud Transporte, puesta en obra y retirada de equipo completo para sistema Wellpoint.
Transporte, puesta en obra y retirada de equipo completo para sistema de drenaje Wellpoint.
Criterio de valoración económica: El precio incluye el desplazamiento a la obra del personal especializado.
Incluye: Transporte a la obra. Montaje del equipo. Desmontaje del equipo. Retirada del equipo.
Criterio de medición de proyecto: Número de unidades previstas, según documentación gráfica de Proyecto.
Criterio de medición de obra: Se medirá el número de unidades realmente ejecutadas según especificaciones de Proyecto.

| Código | Ud | Descripción | Rendimiento | Precio | Importe |
|---|---|---|---|---|---|
| mq12swp010a | Ud | Transporte, puesta en obra y retirada de equipo completo para sistema de drenaje Wellpoint. (maquinaria) | 1 | 749.62 | 749.620 |
| % | % | Costes directos complementarios | 2 % | 749.620 | 14.992 |
|  |  | Costes directos |  |  | 764.612 |
