# Desmontaje de centralita de regulación y control

- Propiedad del archivo: CYPE Ingenieros S.A.
- Formato: FIEBDC-3/2016
- Programa: Generador de precios de la construcción. CYPE Ingenieros, S.A.
- Fecha: 22/03/2024
- Divisa: EUR
- Costes indirectos: 3 %
- IVA: 21 %

## D Demoliciones

### DI Instalaciones

#### DIC Calefacción, climatización y A.C.S.

**DIC150** Ud Desmontaje de centralita de regulación y control.
Desmontaje de centralita de regulación y control, montada superficialmente o en armario, con medios manuales, y carga manual sobre camión o contenedor.
Incluye: Desmontaje manual de la centralita de control. Retirada y acopio del material desmontado. Carga manual del material desmontado sobre camión o contenedor.
Criterio de medición de proyecto: Número de unidades previstas, según documentación gráfica de Proyecto.
Criterio de medición de obra: Se medirá el número de unidades realmente desmontadas según especificaciones de Proyecto.

| Código | Ud | Descripción | Rendimiento | Precio | Importe |
|---|---|---|---|---|---|
| mo011 | h | Oficial 1ª montador. (mano de obra) | 0.1 | 22.74 | 2.274 |
| mo080 | h | Ayudante montador. (mano de obra) | 0.1 | 21.02 | 2.102 |
| % | % | Costes directos complementarios | 2 % | 4.376 | 0.088 |
|  |  | Costes directos |  |  | 4.464 |
