# Revestimiento de frente de forjado con plaquetas de hormigón

- Propiedad del archivo: CYPE Ingenieros S.A.
- Formato: FIEBDC-3/2016
- Programa: Generador de precios de la construcción. CYPE Ingenieros, S.A.
- Fecha: 22/03/2024
- Divisa: EUR
- Costes indirectos: 3 %
- IVA: 21 %

## F Fachadas y particiones

### FR Frentes de forjado

#### FRH De piezas de hormigón

**FRH010** m Revestimiento de frente de forjado con plaquetas de hormigón.
Revestimiento de frente de forjado de 30 cm de canto, con plaquetas de hormigón, 40x20x4 cm, para revestir. COLOCACIÓN: con mortero de alta adherencia y aditivo hidrófugo para impermeabilización de morteros u hormigones.
Incluye: Replanteo de las piezas. Corte de las piezas. Colocación, aplomado, nivelación y alineación.
Criterio de medición de proyecto: Longitud medida por su mayor desarrollo lineal, según documentación gráfica de Proyecto.
Criterio de medición de obra: Se medirá, por su mayor desarrollo lineal, la longitud realmente ejecutada según especificaciones de Proyecto, incluyendo la longitud que pudiera perderse en ingletes.

| Código | Ud | Descripción | Rendimiento | Precio | Importe |
|---|---|---|---|---|---|
| mt02bhp030c | Ud | Plaqueta de hormigón, 40x20x4 cm, para revestir. Según UNE-EN 771-3. (material) | 3.48 | 0.51 | 1.775 |
| mt09moe020a | kg | Adhesivo cementoso mejorado de ligantes mixtos, C2 TE, para la colocación en capa gruesa de piezas cerámicas en paramentos verticales exteriores, según UNE-EN 12004 (material) | 1.05 | 0.53 | 0.557 |
| mt08adt010 | kg | Aditivo hidrófugo para impermeabilización de morteros u hormigones. (material) | 0.075 | 1.2 | 0.090 |
| mo114 | h | Peón ordinario construcción en trabajos de albañilería. (mano de obra) | 0.1 | 20.78 | 2.078 |
| mo021 | h | Oficial 1ª construcción en trabajos de albañilería. (mano de obra) | 0.1 | 22.13 | 2.213 |
| % | % | Costes directos complementarios | 2 % | 6.713 | 0.134 |
|  |  | Costes directos |  |  | 6.847 |

Residuos:
- colocación: mt02bhp030c Plaqueta de hormigón, 40x20x4 cm, para revestir. Según UNE-EN 771-3; factor de residuo 0.0473
- colocación: mt09moe020a; factor de residuo 0.07
- colocación: mt08adt010 Aditivo hidrófugo para impermeabilización de morteros u hormigones; factor de residuo 0.055

## Recursos

**mt02bhp030c** Ud Plaqueta de hormigón, 40x20x4 cm, para revestir. Según UNE-EN 771-3
Datos técnicos: Coste energético 5.048 MJ; Emisión de CO2 0.566 kg; Código LER 17 01 01; Masa del elemento 7 kg; Volumen 0.004667 m3
Residuos:
- embalaje: re170201 Madera. (componente de residuo); rendimiento 0.007 kg; Código LER 17 02 01; Masa del elemento 1 kg; Volumen 0.000909 m3
- embalaje: re170203 Plástico. (componente de residuo); rendimiento 0.004 kg; Código LER 17 02 03; Masa del elemento 1 kg; Volumen 0.001667 m3

**mt09moe020a** kg Adhesivo cementoso mejorado de ligantes mixtos
Datos técnicos: Coste energético 3.871 MJ; Emisión de CO2 0.344 kg; Código LER 17 09 04; Masa del elemento 1 kg; Volumen 0.000667 m3
Residuos:
- embalaje: re170203 Plástico; rendimiento 0.003 kg

**mt08adt010** kg Aditivo hidrófugo para impermeabilización de morteros u hormigones
Datos técnicos: Coste energético 71.130 MJ; Emisión de CO2 2.824 kg; Código LER 17 09 04; Masa del elemento 1 kg; Volumen 0.000667 m3
Residuos:
- embalaje: re170203 Plástico; rendimiento 0.032 kg
