# Amplificador de línea

- Propiedad del archivo: CYPE Ingenieros S.A.
- Formato: FIEBDC-3/2016
- Programa: Generador de precios de la construcción. CYPE Ingenieros, S.A.
- Fecha: 21/05/2024
- Divisa: EUR
- Costes indirectos: 3 %
- IVA: 21 %

## I Instalaciones

### IA Audiovisuales

#### IAA Red de cables coaxiales

**IAA090** Ud Amplificador de línea.
Amplificador de 5-862 MHz con vía de retorno activa, de 220x150x55 mm, vía directa de 86-862 MHz, de 35 dB de ganancia y 124 dBµV de tensión máxima de salida, y vía de retorno de 5-66 MHz, de 25,5 dB de ganancia y 115 dBµV de tensión máxima de salida.
Incluye: Colocación del amplificador. Conexionado y comprobación de su correcto funcionamiento.
Criterio de medición de proyecto: Número de unidades previstas, según documentación gráfica de Proyecto.
Criterio de medición de obra: Se medirá el número de unidades realmente ejecutadas según especificaciones de Proyecto.

| Código | Ud | Descripción | Rendimiento | Precio | Importe |
|---|---|---|---|---|---|
| mt40eca210a | Ud | Amplificador de 5-862 MHz con vía de retorno activa, de 220x150x55 mm, vía directa de 86-862 MHz, de 35 dB de ganancia y 124 dBµV de tensión máxima de salida, y vía de retorno de 5-66 MHz, de 25,5 dB de ganancia y 115 dBµV de tensión máxima de salida, con ajuste continuo de ganancia y pendiente, y conectores tipo "F". (material) | 1 | 378.3 | 378.300 |
| mo001 | h | Oficial 1ª instalador de telecomunicaciones. (mano de obra) | 0.2 | 22.74 | 4.548 |
| mo056 | h | Ayudante instalador de telecomunicaciones. (mano de obra) | 0.2 | 20.98 | 4.196 |
| % | % | Costes directos complementarios | 2 % | 387.044 | 7.741 |
|  |  | Costes directos |  |  | 394.785 |

## Recursos

**mt40eca210a** Ud Amplificador de 5-862 MHz con vía de retorno activa
Datos técnicos: Coste energético 0.159 MJ; Emisión de CO2 0.250 kg
Residuos:
- embalaje: re150101 Envases de papel y cartón. (componente de residuo); rendimiento 0.294 kg; Código LER 15 01 01; Masa del elemento 1 kg; Volumen 0.001333 m3
