# Control centralizado

- Propiedad del archivo: CYPE Ingenieros S.A.
- Formato: FIEBDC-3/2016
- Programa: Generador de precios de la construcción. CYPE Ingenieros, S.A.
- Fecha: 21/05/2024
- Divisa: EUR
- Costes indirectos: 3 %
- IVA: 21 %

## I Instalaciones

### IB Sistemas de climatización

#### IBB Sistema VRF (Bosch)

**IBB530** Ud Control centralizado.
Control centralizado con programador semanal, para un máximo de 64 unidades interiores de aire acondicionado, modelo CC-WT "BOSCH", de 119x179x74 mm, con funciones de control individual o colectivo del arranque, parada y definición del modo de trabajo, funciones de bloqueo y limitación de controles remotos e información de los estados de funcionamiento y códigos de error.
Criterio de valoración económica: El precio no incluye la canalización ni el cableado eléctrico de alimentación.
Incluye: Replanteo. Colocación y fijación. Colocación y fijación de los accesorios. Conexionado.
Criterio de medición de proyecto: Número de unidades previstas, según documentación gráfica de Proyecto.
Criterio de medición de obra: Se medirá el número de unidades realmente ejecutadas según especificaciones de Proyecto.

| Código | Ud | Descripción | Rendimiento | Precio | Importe |
|---|---|---|---|---|---|
| mt42bos630a | Ud | Control centralizado con programador semanal, para un máximo de 64 unidades interiores de aire acondicionado, modelo CC-WT "BOSCH", de 119x179x74 mm, con funciones de control individual o colectivo del arranque, parada y definición del modo de trabajo, funciones de bloqueo y limitación de controles remotos e información de los estados de funcionamiento y códigos de error. (material) | 1 | 550 | 550.000 |
| mo005 | h | Oficial 1ª instalador de climatización. (mano de obra) | 1 | 22.74 | 22.740 |
| mo104 | h | Ayudante instalador de climatización. (mano de obra) | 1 | 20.98 | 20.980 |
| % | % | Costes directos complementarios | 2 % | 593.720 | 11.874 |
|  |  | Costes directos |  |  | 605.594 |
