# Unidad exterior de aire acondicionado

- Propiedad del archivo: CYPE Ingenieros S.A.
- Formato: FIEBDC-3/2016
- Programa: Generador de precios de la construcción. CYPE Ingenieros, S.A.
- Fecha: 22/03/2024
- Divisa: EUR
- Costes indirectos: 3 %
- IVA: 21 %

## I Instalaciones

### IB Sistemas de climatización

#### IBB Sistema VRF (Bosch)

**IBB010** Ud Unidad exterior de aire acondicionado.
Unidad exterior de aire acondicionado de alta eficiencia, sistema Bosch 5000 VRF bomba de calor, para gas R-410A, alimentación monofásica (230V/50Hz), serie MDCI, modelo MDCI 8-1 "BOSCH", potencia frigorífica nominal 8 kW (temperatura de bulbo seco del aire interior 27°C y del aire exterior 35°C, temperatura de bulbo húmedo del aire interior 19°C y del aire exterior 24°C), EER = 3,9, consumo eléctrico nominal en refrigeración 2,05 kW, rango de funcionamiento de temperatura de bulbo seco del aire exterior en refrigeración desde -15 hasta 43°C, potencia calorífica nominal 9 kW (temperatura de bulbo húmedo del aire interior 15°C y del aire exterior 6°C, temperatura de bulbo seco del aire interior 20°C y del aire exterior 7°C), COP = 4,02, consumo eléctrico nominal en calefacción 2,24 kW, rango de funcionamiento de temperatura de bulbo húmedo del aire exterior en calefacción desde -15 hasta 27°C, de 966x396x1075 mm, 75,5 kg, presión sonora 56 dBA, caudal de aire 5500 m³/h, compresor de tipo scroll, con tecnología Full DC Inverter, con capacidad de conexión de hasta 4 unidades interiores. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42bos040a | Ud | Unidad exterior de aire acondicionado de alta eficiencia, sistema Bosch 5000 VRF bomba de calor, para gas R-410A, alimentación monofásica (230V/50Hz), serie MDCI, modelo MDCI 8-1 "BOSCH", potencia frigorífica nominal 8 kW (temperatura de bulbo seco del aire interior 27°C y del aire exterior 35°C, temperatura de bulbo húmedo del aire interior 19°C y del aire exterior 24°C), EER = 3,9, consumo eléctrico nominal en refrigeración 2,05 kW, rango de funcionamiento de temperatura de bulbo seco del aire exterior en refrigeración desde -15 hasta 43°C, potencia calorífica nominal 9 kW (temperatura de bulbo húmedo del aire interior 15°C y del aire exterior 6°C, temperatura de bulbo seco del aire interior 20°C y del aire exterior 7°C), COP = 4,02, consumo eléctrico nominal en calefacción 2,24 kW, rango de funcionamiento de temperatura de bulbo húmedo del aire exterior en calefacción desde -15 hasta 27°C, de 966x396x1075 mm, 75,5 kg, presión sonora 56 dBA, caudal de aire 5500 m³/h, compresor de tipo scroll, con tecnología Full DC Inverter, con capacidad de conexión de hasta 4 unidades interiores. (material) | 1 | 2975 | 2975.000 |
| mt42www080 | Ud | Kit de amortiguadores antivibración de suelo, formado por cuatro amortiguadores de caucho, con sus tornillos, tuercas y arandelas correspondientes. (material) | 1 | 8 | 8.000 |
| mo005 | h | Oficial 1ª instalador de climatización. (mano de obra) | 3.54 | 22.74 | 80.500 |
| mo104 | h | Ayudante instalador de climatización. (mano de obra) | 3.54 | 20.98 | 74.269 |
| % | % | Costes directos complementarios | 2 % | 3137.769 | 62.755 |
|  |  | Costes directos |  |  | 3200.524 |

## Recursos

**mt42bos040a** Ud Unidad exterior de aire acondicionado de alta eficiencia
Datos técnicos: Coste energético 3474.916 MJ; Emisión de CO2 237.792 kg
Residuos:
- embalaje: re150101 Envases de papel y cartón. (componente de residuo); rendimiento 0.18 kg; Código LER 15 01 01; Masa del elemento 1 kg; Volumen 0.001333 m3
- embalaje: re170203 Plástico. (componente de residuo); rendimiento 0.09 kg; Código LER 17 02 03; Masa del elemento 1 kg; Volumen 0.001667 m3
