# Unidad interior de aire acondicionado, de cassette

- Propiedad del archivo: CYPE Ingenieros S.A.
- Formato: FIEBDC-3/2016
- Programa: Generador de precios de la construcción. CYPE Ingenieros, S.A.
- Fecha: 22/03/2024
- Divisa: EUR
- Costes indirectos: 3 %
- IVA: 21 %

## I Instalaciones

### IB Sistemas de climatización

#### IBB Sistema VRF (Bosch)

**IBB100** Ud Unidad interior de aire acondicionado, de cassette.
Unidad interior de aire acondicionado, de cassette de 4 vías, sistema Bosch 5000 VRF, para gas R-410A, alimentación monofásica (230V/50Hz), modelo C4W28-1 "BOSCH", potencia frigorífica nominal 2,8 kW (temperatura de bulbo seco del aire interior 27°C y del aire exterior 35°C, temperatura de bulbo húmedo del aire interior 19°C), potencia calorífica nominal 3,2 kW (temperatura de bulbo seco del aire interior 20°C y del aire exterior 7°C, temperatura de bulbo húmedo del aire exterior 6°C), consumo eléctrico nominal 0,08 kW, presión sonora a velocidad baja 30 dBA, caudal de aire a velocidad alta 764 m³/h, de 230x840x840 mm y 21,5 kg, con panel decorativo, de 54,5x950x950 mm y 6 kg, válvula de expansión electrónica, orientación automática de las lamas deflectoras (distribución uniforme del aire), con posibilidad de cerrar una o dos vías de impulsión para facilitar la instalación en ángulos y pasillos, toma de aire exterior, filtro, tomas para distribución por conducto rectangular, bomba de drenaje y control remoto inalámbrico, modelo IRC. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42bos056a | Ud | Unidad interior de aire acondicionado, de cassette de 4 vías, sistema Bosch 5000 VRF, para gas R-410A, alimentación monofásica (230V/50Hz), modelo C4W28-1 "BOSCH", potencia frigorífica nominal 2,8 kW (temperatura de bulbo seco del aire interior 27°C y del aire exterior 35°C, temperatura de bulbo húmedo del aire interior 19°C), potencia calorífica nominal 3,2 kW (temperatura de bulbo seco del aire interior 20°C y del aire exterior 7°C, temperatura de bulbo húmedo del aire exterior 6°C), consumo eléctrico nominal 0,08 kW, presión sonora a velocidad baja 30 dBA, caudal de aire a velocidad alta 764 m³/h, de 230x840x840 mm y 21,5 kg, con panel decorativo, de 54,5x950x950 mm y 6 kg, válvula de expansión electrónica, orientación automática de las lamas deflectoras (distribución uniforme del aire), con posibilidad de cerrar una o dos vías de impulsión para facilitar la instalación en ángulos y pasillos, toma de aire exterior, filtro, tomas para distribución por conducto rectangular, bomba de drenaje y control remoto inalámbrico, modelo IRC. (material) | 1 | 1390 | 1390.000 |
| mt42www090 | Ud | Kit de soportes para suspensión del techo, formado por cuatro varillas roscadas de acero galvanizado, con sus tacos, tuercas y arandelas correspondientes. (material) | 1 | 22 | 22.000 |
| mo005 | h | Oficial 1ª instalador de climatización. (mano de obra) | 1 | 22.74 | 22.740 |
| mo104 | h | Ayudante instalador de climatización. (mano de obra) | 1 | 20.98 | 20.980 |
| % | % | Costes directos complementarios | 2 % | 1455.720 | 29.114 |
|  |  | Costes directos |  |  | 1484.834 |

## Recursos

**mt42bos056a** Ud Unidad interior de aire acondicionado
Datos técnicos: Coste energético 995.851 MJ; Emisión de CO2 68.135 kg
Residuos:
- embalaje: re150101 Envases de papel y cartón. (componente de residuo); rendimiento 0.18 kg; Código LER 15 01 01; Masa del elemento 1 kg; Volumen 0.001333 m3
- embalaje: re170203 Plástico. (componente de residuo); rendimiento 0.09 kg; Código LER 17 02 03; Masa del elemento 1 kg; Volumen 0.001667 m3
