# Detector infrarrojo con lente Fresnel

- Propiedad del archivo: CYPE Ingenieros S.A.
- Formato: FIEBDC-3/2016
- Programa: Generador de precios de la construcción. CYPE Ingenieros, S.A.
- Fecha: 21/05/2024
- Divisa: EUR
- Costes indirectos: 3 %
- IVA: 21 %

## I Instalaciones

### ID Seguridad

#### IDD Detectores volumétricos

**IDD020** Ud Detector infrarrojo con lente Fresnel.
Detector volumétrico infrarrojo de lente Fresnel, cobertura volumétrica de 9 m/360°, de 34 zonas sensibles y 5 planos, con led de test y protección antiapertura. Instalación superficial en techo. Incluso elementos de fijación.
Incluye: Replanteo. Fijación al paramento. Montaje, conexionado y comprobación de su correcto funcionamiento.
Criterio de medición de proyecto: Número de unidades previstas, según documentación gráfica de Proyecto.
Criterio de medición de obra: Se medirá el número de unidades realmente ejecutadas según especificaciones de Proyecto.

| Código | Ud | Descripción | Rendimiento | Precio | Importe |
|---|---|---|---|---|---|
| mt41ing070a | Ud | Detector volumétrico infrarrojo de lente Fresnel, cobertura volumétrica de 9 m/360°, de 34 zonas sensibles y 5 planos, con led de test y protección antiapertura, para instalar en la superficie del techo. Incluso elementos de fijación. (material) | 1 | 54.32 | 54.320 |
| mo006 | h | Oficial 1ª instalador de redes y equipos de detección y seguridad. (mano de obra) | 0.25 | 22.74 | 5.685 |
| mo105 | h | Ayudante instalador de redes y equipos de detección y seguridad. (mano de obra) | 0.25 | 20.98 | 5.245 |
| % | % | Costes directos complementarios | 2 % | 65.250 | 1.305 |
|  |  | Costes directos |  |  | 66.555 |
