# Impermeabilización de depósito de agua con revestimiento sintético

- Propiedad del archivo: CYPE Ingenieros S.A.
- Formato: FIEBDC-3/2016
- Programa: Generador de precios de la construcción. CYPE Ingenieros, S.A.
- Fecha: 22/03/2024
- Divisa: EUR
- Costes indirectos: 3 %
- IVA: 21 %

## N Aislamientos e impermeabilizaciones

### NI Impermeabilizaciones

#### NIA Fosos de ascensor, depósitos y piscinas

**NIA200** m² Impermeabilización de depósito de agua con revestimiento sintético.
Impermeabilización de depósito de agua constituido por muro de superficie lisa de hormigón, elementos prefabricados de hormigón o revocos de mortero rico en cemento, con dos manos de revestimiento continuo elástico impermeabilizante, acabado satinado, color blanco, de 1,2 mm de espesor mínimo; previa aplicación de una mano de imprimación de dos componentes, a base de resina epoxi en dispersión acuosa, incolora, acabado satinado. Incluso geotextil no tejido de fibras de poliéster y masilla tixotrópica, para la resolución de puntos singulares.
Incluye: Limpieza y preparación de la superficie. Aplicación de la imprimación. Resolución de los puntos singulares. Aplicación del impermeabilizante.
Criterio de medición de proyecto: Superficie medida según documentación gráfica de Proyecto.
Criterio de medición de obra: Se medirá la superficie realmente ejecutada según especificaciones de Proyecto.

| Código | Ud | Descripción | Rendimiento | Precio | Importe |
|---|---|---|---|---|---|
| mt15dag500a | l | Imprimación de dos componentes, a base de resina epoxi en dispersión acuosa, incolora, acabado satinado, para aplicar con brocha, rodillo o pistola. (material) | 0.2 | 34.97 | 6.994 |
| mt15dag502a | kg | Masilla tixotrópica a base de poliuretano líquido, color gris. (material) | 0.12 | 19.52 | 2.342 |
| mt15dag504a | m² | Geotextil no tejido de fibras de poliéster, de 100 g/m² de masa superficial y 0,82 mm de espesor, suministrado en rollos de 0,2x100 m. (material) | 0.1 | 3.08 | 0.308 |
| mt15dag501a | kg | Revestimiento continuo elástico impermeabilizante, a base de resina de poliuretano monocomponente, dióxido de titanio, pigmentos, pigmentos extendedores seleccionados, acabado satinado, color blanco, antimoho y antiverdín, con resistencia a los álcalis, para aplicar con brocha, rodillo o pistola. (material) | 2 | 15.69 | 31.380 |
| mo032 | h | Oficial 1ª aplicador de productos impermeabilizantes. (mano de obra) | 0.73 | 22.13 | 16.155 |
| mo070 | h | Ayudante aplicador de productos impermeabilizantes. (mano de obra) | 0.73 | 21.02 | 15.345 |
| % | % | Costes directos complementarios | 2 % | 72.524 | 1.450 |
|  |  | Costes directos |  |  | 73.974 |

Residuos:
- colocación: mt15dag500a; factor de residuo 0.03
- colocación: mt15dag502a Masilla tixotrópica a base de poliuretano líquido, color gris; factor de residuo 0.03
- colocación: mt15dag504a; factor de residuo 0.035
- colocación: mt15dag501a; factor de residuo 0.03

## Recursos

**mt15dag500a** l Imprimación de dos componentes
Datos técnicos: Coste energético 95.746 MJ; Emisión de CO2 3.641 kg; Código LER 17 09 04; Masa del elemento 1.1 kg; Volumen 0.000733 m3
Residuos:
- embalaje: re150104 Envases metálicos. (componente de residuo); rendimiento 0.064 kg; Código LER 15 01 04; Masa del elemento 1 kg; Volumen 0.001667 m3

**mt15dag502a** kg Masilla tixotrópica a base de poliuretano líquido, color gris
Datos técnicos: Coste energético 144.209 MJ; Emisión de CO2 7.002 kg; Código LER 17 09 04; Masa del elemento 1 kg; Volumen 0.000667 m3
Residuos:
- embalaje: re150104 Envases metálicos; rendimiento 0.003 kg

**mt15dag504a** m² Geotextil no tejido de fibras de poliéster
Datos técnicos: Coste energético 7.572 MJ; Emisión de CO2 0.389 kg; Código LER 17 06 04; Masa del elemento 0.1 kg; Volumen 0.000167 m3
Residuos:
- embalaje: re170203 Plástico. (componente de residuo); rendimiento 0.034 kg; Código LER 17 02 03; Masa del elemento 1 kg; Volumen 0.001667 m3

**mt15dag501a** kg Revestimiento continuo elástico impermeabilizante
Datos técnicos: Coste energético 94.263 MJ; Emisión de CO2 3.778 kg; Código LER 17 09 04; Masa del elemento 1 kg; Volumen 0.000667 m3
Residuos:
- embalaje: re170203 Plástico; rendimiento 0.003 kg
