# Revestimiento mural con paneles de madera maciza

- Propiedad del archivo: CYPE Ingenieros S.A.
- Formato: FIEBDC-3/2016
- Programa: Generador de precios de la construcción. CYPE Ingenieros, S.A.
- Fecha: 22/03/2024
- Divisa: EUR
- Costes indirectos: 3 %
- IVA: 21 %

## R Revestimientos y trasdosados

### RD Decorativos

#### RDM De madera

**RDM030** m² Revestimiento mural con paneles de madera maciza.
Revestimiento mural con paneles formados por listones de madera maciza de samba (Triplochiton scleroxylon), sin tratar, acabado barnizado, de 120x1500 mm y 20 mm de espesor, con los bordes machihembrados, en posición horizontal. Colocación en obra: con clavos sobre rastreles de madera, con una separación de 500 mm. Incluso tornillos para la fijación de los rastreles a la superficie soporte.
Incluye: Limpieza y preparación de la superficie soporte. Replanteo de los rastreles sobre el paramento. Fijación de los rastreles sobre el paramento. Corte y preparación del revestimiento. Colocación y fijación del revestimiento. Resolución de encuentros y puntos singulares.
Criterio de medición de proyecto: Superficie medida según documentación gráfica de Proyecto, deduciendo los huecos de superficie mayor de 2 m².
Criterio de medición de obra: Se medirá la superficie realmente ejecutada según especificaciones de Proyecto, deduciendo los huecos de superficie mayor de 2 m².

| Código | Ud | Descripción | Rendimiento | Precio | Importe |
|---|---|---|---|---|---|
| mt07mee203ff | m | Rastrel de 40x40 mm de sección, de madera de pino pinaster (Pinus pinaster), tratada en autoclave, con clase de uso 4, según UNE-EN 335, acabado cepillado, con humedad inferior al 20%. (material) | 2 | 1.7 | 3.400 |
| mt29tma120 | Ud | Tornillo de acero galvanizado, de 80 mm de longitud, con arandela. (material) | 3 | 0.1 | 0.300 |
| mt29tma130 | Ud | Taco largo, de plástico, para pared. (material) | 3 | 0.02 | 0.060 |
| mt22bar070a | m² | Panel formado por listones de madera maciza de samba (Triplochiton scleroxylon), sin tratar, Euroclase D-s2, d0 de reacción al fuego, según UNE-EN 13501-1, acabado barnizado, de 120x1500 mm y 20 mm de espesor, con los bordes machihembrados. (material) | 1.05 | 165 | 173.250 |
| mt13eag022 | Ud | Clavo de acero para fijación de elementos de madera a soporte de madera. (material) | 16 | 0.04 | 0.640 |
| mo017 | h | Oficial 1ª carpintero. (mano de obra) | 0.6 | 22.45 | 13.470 |
| mo058 | h | Ayudante carpintero. (mano de obra) | 0.6 | 21.15 | 12.690 |
| % | % | Costes directos complementarios | 2 % | 203.810 | 4.076 |
|  |  | Costes directos |  |  | 207.886 |

Residuos:
- colocación: mt07mee203ff; factor de residuo 0.0139167
- colocación: mt29tma120 Tornillo de acero galvanizado, de 80 mm de longitud, con arandela; factor de residuo 0.005

## Recursos

**mt07mee203ff** m Rastrel de 40x40 mm de sección
Datos técnicos: Coste energético 55.391 MJ; Emisión de CO2 -0.875 kg; Código LER 17 02 01; Masa del elemento 0.66 kg; Volumen 0.0006 m3
Residuos:
- embalaje: re170203 Plástico. (componente de residuo); rendimiento 0.002 kg; Código LER 17 02 03; Masa del elemento 1 kg; Volumen 0.001667 m3

**mt29tma120** Ud Tornillo de acero galvanizado, de 80 mm de longitud, con arandela
Datos técnicos: Coste energético 0.277 MJ; Emisión de CO2 0.029 kg; Código LER 17 04 05; Masa del elemento 0.011 kg; Volumen 0.000005 m3
Residuos:
- embalaje: re150101 Envases de papel y cartón. (componente de residuo); rendimiento 0.001 kg; Código LER 15 01 01; Masa del elemento 1 kg; Volumen 0.001333 m3
