# Base de mortero de cemento "GRUPO PUMA"

- Propiedad del archivo: CYPE Ingenieros S.A.
- Formato: FIEBDC-3/2016
- Programa: Generador de precios de la construcción. CYPE Ingenieros, S.A.
- Fecha: 22/03/2024
- Divisa: EUR
- Costes indirectos: 3 %
- IVA: 21 %

## R Revestimientos y trasdosados

### RS Pavimentos

#### RSB Bases de pavimento y grandes recrecidos

**RSB029** m² Base de mortero de cemento "GRUPO PUMA".
Base para pavimento interior, de 60 mm de espesor, de mortero de cemento de fraguado normal, Paviland Pronto 80 "GRUPO PUMA", CT - C30 - F7 según UNE-EN 13813, aplicado manualmente, sobre lámina de aislamiento para formación de suelo flotante; y posterior aplicación de agente filmógeno, (0,15 l/m²). Incluso banda de panel rígido de poliestireno expandido para la preparación de las juntas perimetrales de dilatación.
Criterio de valoración económica: El precio no incluye la lámina de aislamiento.
Incluye: Replanteo y marcado de niveles. Preparación de las juntas perimetrales de dilatación. Formación de maestras. Vertido y extendido del mortero. Regleado del mortero. Aplicación del agente filmógeno.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.1 | 0.92 | 0.092 |
| mt09mag020c | kg | Mortero de cemento de fraguado normal, Paviland Pronto 80 "GRUPO PUMA", CT - C30 - F7 según UNE-EN 13813, compuesto por conglomerantes hidráulicos específicos, áridos seleccionados y aditivos, usado en nivelación de pavimentos. (material) | 114 | 0.28 | 31.920 |
| mt08cur020a | l | Agente filmógeno, para el curado de hormigones y morteros. (material) | 0.15 | 1.56 | 0.234 |
| mq06hor010 | h | Hormigonera eléctrica con una capacidad de amasado de 160 l. (maquinaria) | 0.005 | 3.45 | 0.017 |
| mo031 | h | Oficial 1ª aplicador de mortero autonivelante. (mano de obra) | 0.04 | 22.13 | 0.885 |
| mo069 | h | Ayudante aplicador de mortero autonivelante. (mano de obra) | 0.024 | 21.02 | 0.504 |
| % | % | Costes directos complementarios | 2 % | 33.652 | 0.673 |
|  |  | Costes directos |  |  | 34.325 |

Residuos:
- colocación: mt16pea020a; factor de residuo 0.048
- colocación: mt09mag020c; factor de residuo 0.0072

## Recursos

**mt16pea020a** m² Panel rígido de poliestireno expandido
Datos técnicos: Coste energético 29.913 MJ; Emisión de CO2 1.057 kg; Código LER 17 06 04; Masa del elemento 0.3 kg; Volumen 0.0005 m3
Residuos:
- embalaje: re170203 Plástico. (componente de residuo); rendimiento 0.024 kg; Código LER 17 02 03; Masa del elemento 1 kg; Volumen 0.001667 m3

**mt09mag020c** kg Mortero de cemento de fraguado normal
Datos técnicos: Coste energético 0.650 MJ; Emisión de CO2 0.050 kg; Código LER 17 01 01; Masa del elemento 1 kg; Volumen 0.000667 m3
