# Revestimiento de pavimento industrial, sistema Maxurethane CEM "DRIZORO"

- Propiedad del archivo: CYPE Ingenieros S.A.
- Formato: FIEBDC-3/2016
- Programa: Generador de precios de la construcción. CYPE Ingenieros, S.A.
- Fecha: 22/03/2024
- Divisa: EUR
- Costes indirectos: 3 %
- IVA: 21 %

## R Revestimientos y trasdosados

### RS Pavimentos

#### RSI Sistemas de pavimentos industriales y decorativos

**RSI100** m² Revestimiento de pavimento industrial, sistema Maxurethane CEM "DRIZORO".
Revestimiento de pavimento industrial, liso, realizado sobre base de hormigón endurecido, con el sistema Maxurethane CEM "DRIZORO", apto para aparcamientos, en interiores, mediante la aplicación sucesiva de: imprimación de tres componentes a base de resina de poliuretano y cemento, sin disolventes, Maxurethane CEM Primer "DRIZORO"; y capa base de 6 mm de mortero fluido de tres componentes (resina, endurecedor y áridos activos), a base de resina de poliuretano y cemento, sin disolventes, Maxurethane CEM L "DRIZORO", de color gris.
Criterio de valoración económica: El precio no incluye la superficie soporte ni la ejecución y el sellado de las juntas.
Incluye: Limpieza de la superficie soporte. Replanteo de las juntas y paños de trabajo. Aplicación de la imprimación. Aplicación de la capa base. Limpieza final del pavimento.
Criterio de medición de proyecto: Superficie medida en proyección horizontal, según documentación gráfica de Proyecto.
Criterio de medición de obra: Se medirá, en proyección horizontal, la superficie realmente ejecutada según especificaciones de Proyecto.

| Código | Ud | Descripción | Rendimiento | Precio | Importe |
|---|---|---|---|---|---|
| mt47add010a | kg | Imprimación de tres componentes a base de resina de poliuretano y cemento, sin disolventes, Maxurethane CEM Primer "DRIZORO". (material) | 1.75 | 8.98 | 15.715 |
| mt47add020b | kg | Mortero fluido de tres componentes (resina, endurecedor y áridos activos), a base de resina de poliuretano y cemento, sin disolventes, Maxurethane CEM L "DRIZORO", de color gris, CT - C50 - F20 según UNE-EN 13813; de aplicación como capa base de 4 a 6 mm de espesor, según UNE-EN 13813. (material) | 12 | 8.98 | 107.760 |
| mo121 | h | Oficial 1ª aplicador de pavimentos industriales. (mano de obra) | 0.23 | 22.13 | 5.090 |
| mo122 | h | Ayudante aplicador de pavimentos industriales. (mano de obra) | 0.23 | 21.02 | 4.835 |
| % | % | Costes directos complementarios | 2 % | 133.400 | 2.668 |
|  |  | Costes directos |  |  | 136.068 |

Residuos:
- colocación: mt47add010a; factor de residuo 0.03
- colocación: mt47add020b; factor de residuo 0.0063

## Recursos

**mt47add010a** kg Imprimación de tres componentes a base de resina de poliuretano y cemento
Datos técnicos: Coste energético 26.963 MJ; Emisión de CO2 1.494 kg; Código LER 17 09 04; Masa del elemento 1 kg; Volumen 0.000667 m3
Residuos:
- embalaje: re170203 Plástico. (componente de residuo); rendimiento 0.003 kg; Código LER 17 02 03; Masa del elemento 1 kg; Volumen 0.001667 m3

**mt47add020b** kg Mortero fluido de tres componentes (resina
Datos técnicos: Coste energético 7.204 MJ; Emisión de CO2 0.454 kg; Código LER 17 01 01; Masa del elemento 1 kg; Volumen 0.000667 m3
Residuos:
- embalaje: re150101 Envases de papel y cartón. (componente de residuo); rendimiento 0.014 kg; Código LER 15 01 01; Masa del elemento 1 kg; Volumen 0.001333 m3
- embalaje: re170201 Madera. (componente de residuo); rendimiento 0.001 kg; Código LER 17 02 01; Masa del elemento 1 kg; Volumen 0.000909 m3
- embalaje: re170203 Plástico; rendimiento 0.003 kg
