# Revestimiento de pavimento industrial o decorativo, sistema Maxfloor "DRIZORO"

- Propiedad del archivo: CYPE Ingenieros S.A.
- Formato: FIEBDC-3/2016
- Programa: Generador de precios de la construcción. CYPE Ingenieros, S.A.
- Fecha: 22/03/2024
- Divisa: EUR
- Costes indirectos: 3 %
- IVA: 21 %

## R Revestimientos y trasdosados

### RS Pavimentos

#### RSI Sistemas de pavimentos industriales y decorativos

**RSI150** m² Revestimiento de pavimento industrial o decorativo, sistema Maxfloor "DRIZORO".
Revestimiento de pavimento industrial, antideslizante, con resistencia al deslizamiento Rd>45 según UNE-EN 16165 y resbaladicidad clase 3 según CTE, realizado sobre base de hormigón endurecido, con el sistema Maxfloor "DRIZORO", apto para aparcamientos, en interiores, mediante la aplicación sucesiva de: capa base con revestimiento para interiores bicomponente a base de resina epoxi, Maxfloor "DRIZORO", color rojo, acabado mate, espolvoreada superficialmente con árido silíceo Drizoro Silica 0308, "DRIZORO", de 0,30 a 0,80 mm de diámetro; y capa de sellado, en dos capas, la primera capa con revestimiento para interiores bicomponente a base de resina epoxi, Maxfloor "DRIZORO", color rojo, acabado mate y la segunda capa con revestimiento elástico para interiores monocomponente a base de poliuretano, Maxurethane "DRIZORO", incoloro, acabado brillante.
Criterio de valoración económica: El precio no incluye la superficie soporte ni la ejecución y el sellado de las juntas.
Incluye: Limpieza de la superficie soporte. Replanteo de las juntas y paños de trabajo. Aplicación de la capa base. Espolvoreo con árido. Aplicación de las dos capas de sellado. Limpieza final del pavimento.
Criterio de medición de proyecto: Superficie medida en proyección horizontal, según documentación gráfica de Proyecto.
Criterio de medición de obra: Se medirá, en proyección horizontal, la superficie realmente ejecutada según especificaciones de Proyecto.

| Código | Ud | Descripción | Rendimiento | Precio | Importe |
|---|---|---|---|---|---|
| mt47add140a | kg | Revestimiento para interiores bicomponente a base de resina epoxi, Maxfloor "DRIZORO", color rojo, acabado mate. (material) | 0.6 | 11.02 | 6.612 |
| mt01adr010b | kg | Árido silíceo Drizoro Silica 0308, "DRIZORO", de 0,30 a 0,80 mm de diámetro. (material) | 1.25 | 0.28 | 0.350 |
| mt47add030a | kg | Revestimiento elástico para interiores monocomponente a base de poliuretano, Maxurethane "DRIZORO", incoloro, acabado brillante, según UNE-EN 1504-2. (material) | 0.1 | 15.18 | 1.518 |
| mo121 | h | Oficial 1ª aplicador de pavimentos industriales. (mano de obra) | 0.38 | 22.13 | 8.409 |
| mo122 | h | Ayudante aplicador de pavimentos industriales. (mano de obra) | 0.38 | 21.02 | 7.988 |
| % | % | Costes directos complementarios | 2 % | 24.877 | 0.498 |
|  |  | Costes directos |  |  | 25.375 |

Residuos:
- colocación: mt47add140a Revestimiento para interiores bicomponente a base de resina epoxi, Maxfloor "DRIZORO", color rojo, acabado mate; factor de residuo 0.03
- colocación: mt01adr010b Árido silíceo Drizoro Silica 0308, "DRIZORO", de 0,30 a 0,80 mm de diámetro; factor de residuo 0.009
- colocación: mt47add030a; factor de residuo 0.03

## Recursos

**mt47add140a** kg Revestimiento para interiores bicomponente a base de resina epoxi, Maxfloor "DRIZORO", color rojo, acabado mate
Datos técnicos: Coste energético 86.761 MJ; Emisión de CO2 3.294 kg; Código LER 17 09 04; Masa del elemento 1 kg; Volumen 0.000667 m3
Residuos:
- embalaje: re170203 Plástico. (componente de residuo); rendimiento 0.003 kg; Código LER 17 02 03; Masa del elemento 1 kg; Volumen 0.001667 m3

**mt01adr010b** kg Árido silíceo Drizoro Silica 0308, "DRIZORO", de 0,30 a 0,80 mm de diámetro
Datos técnicos: Coste energético 0.075 MJ; Emisión de CO2 0.004 kg; Código LER 01 04 08; Masa del elemento 1 kg; Volumen 0.000667 m3

**mt47add030a** kg Revestimiento elástico para interiores monocomponente a base de poliuretano
Datos técnicos: Coste energético 144.209 MJ; Emisión de CO2 7.002 kg; Código LER 17 09 04; Masa del elemento 1 kg; Volumen 0.000667 m3
Residuos:
- embalaje: re150104 Envases metálicos. (componente de residuo); rendimiento 0.003 kg; Código LER 15 01 04; Masa del elemento 1 kg; Volumen 0.001667 m3
