# Falso techo continuo de placas de yeso laminado reforzado con fibras

- Propiedad del archivo: CYPE Ingenieros S.A.
- Formato: FIEBDC-3/2016
- Programa: Generador de precios de la construcción. CYPE Ingenieros, S.A.
- Fecha: 10/06/2024
- Divisa: EUR
- Costes indirectos: 3 %
- IVA: 21 %

## R Revestimientos y trasdosados

### RT Falsos techos en interiores

#### RTR Continuos, de placas de yeso laminado reforzado con fibras

**RTR010** m² Falso techo continuo de placas de yeso laminado reforzado con fibras.
Falso techo continuo adosado, liso, 12,5+15, situado a una altura menor de 4 m, con nivel de calidad del acabado estándar (Q2), constituido por: ESTRUCTURA: estructura metálica de acero galvanizado de maestras primarias 80x15x50 mm con una modulación de 500 mm y fijadas al forjado o elemento soporte de hormigón con anclajes directos cada 700 mm; PLACAS: una capa de placas de yeso laminado reforzadas con tejido de fibra / UNE-EN 15283-2 - 1200 / 2500 / 12,5 / con los bordes longitudinales cuadrados. Incluso fijaciones para el anclaje de los perfiles, tornillería para la fijación de las placas y pasta y cinta para el tratamiento de juntas.
Incluye: Replanteo de los ejes de la estructura metálica. Señalización de los puntos de anclaje al forjado o elemento soporte. Fijación de los perfiles primarios. Corte de las placas. Fijación de las placas. Resolución de encuentros y puntos singulares. Tratamiento de juntas.
Criterio de medición de proyecto: Superficie medida según documentación gráfica de Proyecto.
Criterio de medición de obra: Se medirá la superficie realmente ejecutada según especificaciones de Proyecto, siguiendo los criterios de medición expuestos en la norma UNE 92305.

| Código | Ud | Descripción | Rendimiento | Precio | Importe |
|---|---|---|---|---|---|
| mt12psg050d | m | Maestra Omega de chapa de acero galvanizado, de 80 mm de anchura, según UNE-EN 14195. (material) | 1.9 | 1.51 | 2.869 |
| mt12psg220 | Ud | Fijación compuesta por taco y tornillo 5x27. (material) | 1.4 | 0.06 | 0.084 |
| mt12psg250c | m² | Placa de yeso laminado reforzada con tejido de fibra / UNE-EN 15283-2 - 1200 / 2500 / 12,5 / con los bordes longitudinales cuadrados, con fibras de papel en la masa de yeso. (material) | 1.05 | 8.65 | 9.083 |
| mt12psg251a | Ud | Tornillo autoperforante 3,9x30 mm. (material) | 22 | 0.01 | 0.220 |
| mt12psg270a | m | Cinta de juntas, para el sellado de juntas entre placas de yeso laminado. (material) | 1.2 | 0.2 | 0.240 |
| mt12psg280a | kg | Pasta para el sellado de juntas entre placas de yeso laminado reforzado con fibras, según UNE-EN 13963. (material) | 0.6 | 1.48 | 0.888 |
| mo015 | h | Oficial 1ª montador de falsos techos. (mano de obra) | 0.205 | 22.74 | 4.662 |
| mo082 | h | Ayudante montador de falsos techos. (mano de obra) | 0.205 | 21.02 | 4.309 |
| % | % | Costes directos complementarios | 2 % | 22.355 | 0.447 |
|  |  | Costes directos |  |  | 22.802 |

Residuos:
- colocación: mt12psg050d Maestra Omega de chapa de acero galvanizado, de 80 mm de anchura, según UNE-EN 14195; factor de residuo 0.0179479
- colocación: mt12psg250c; factor de residuo 0.018
- colocación: mt12psg251a Tornillo autoperforante 3,9x30 mm; factor de residuo 0.00529412
- colocación: mt12psg280a Pasta para el sellado de juntas entre placas de yeso laminado reforzado con fibras, según UNE-EN 13963; factor de residuo 0.008693

## Recursos

**mt12psg050d** m Maestra Omega de chapa de acero galvanizado, de 80 mm de anchura, según UNE-EN 14195
Datos técnicos: Coste energético 64.141 MJ; Emisión de CO2 1.969 kg; Código LER 17 04 05; Masa del elemento 0.48 kg; Volumen 0.000229 m3
Residuos:
- embalaje: re170203 Plástico. (componente de residuo); rendimiento 0.005 kg; Código LER 17 02 03; Masa del elemento 1 kg; Volumen 0.001667 m3

**mt12psg250c** m² Placa de yeso laminado reforzada con tejido de fibra / UNE-EN 15283-2 - 1200 / 2500 / 12,5 / con los bordes
Datos técnicos: Coste energético 394.288 MJ; Emisión de CO2 5.869 kg; Código LER 17 08 02; Masa del elemento 15 kg; Volumen 0.015 m3
Residuos:
- embalaje: re170203 Plástico; rendimiento 0.004 kg

**mt12psg251a** Ud Tornillo autoperforante 3,9x30 mm
Datos técnicos: Coste energético 0.017 MJ; Emisión de CO2 0.002 kg; Código LER 17 04 05; Masa del elemento 0.0017 kg
Residuos:
- embalaje: re150101 Envases de papel y cartón. (componente de residuo); rendimiento 0.001 kg; Código LER 15 01 01; Masa del elemento 1 kg; Volumen 0.001333 m3

**mt12psg280a** kg Pasta para el sellado de juntas entre placas de yeso laminado reforzado con fibras, según UNE-EN 13963
Datos técnicos: Coste energético 13.532 MJ; Emisión de CO2 0.473 kg; Código LER 17 08 02; Masa del elemento 1 kg; Volumen 0.001 m3
Residuos:
- embalaje: re170203 Plástico; rendimiento 0.028 kg
