# Indicador luminoso

- Propiedad del archivo: CYPE Ingenieros S.A.
- Formato: FIEBDC-3/2016
- Programa: Generador de precios de la construcción. CYPE Ingenieros, S.A.
- Fecha: 21/05/2024
- Divisa: EUR
- Costes indirectos: 3 %
- IVA: 21 %

## S Señalización y equipamiento

### SI Indicadores, marcados, rotulaciones, ...

#### SIL Luminosos

**SIL010** Ud Indicador luminoso.
Indicador luminoso para pisos y portales de 300x80x95 mm, sin rotular. Incluso elementos de fijación.
Incluye: Replanteo. Fijación en paramento mediante elementos de anclaje. Colocación del indicador luminoso. Conexión a la red eléctrica.
Criterio de medición de proyecto: Número de unidades previstas, según documentación gráfica de Proyecto.
Criterio de medición de obra: Se medirá el número de unidades realmente colocadas según especificaciones de Proyecto.

| Código | Ud | Descripción | Rendimiento | Precio | Importe |
|---|---|---|---|---|---|
| mt45ruv010b | Ud | Indicador luminoso para piso, de 300x80x95 mm, sin rotular. Incluso elementos de fijación. (material) | 1 | 30.51 | 30.510 |
| mo102 | h | Ayudante electricista. (mano de obra) | 0.2 | 20.98 | 4.196 |
| % | % | Costes directos complementarios | 2 % | 34.706 | 0.694 |
|  |  | Costes directos |  |  | 35.400 |

## Recursos

**mt45ruv010b** Ud Indicador luminoso para piso, de 300x80x95 mm, sin rotular. Incluso elementos de fijación
Datos técnicos: Coste energético 0.018 MJ; Emisión de CO2 0.028 kg
Residuos:
- embalaje: re150101 Envases de papel y cartón. (componente de residuo); rendimiento 0.033 kg; Código LER 15 01 01; Masa del elemento 1 kg; Volumen 0.001333 m3
