# Enfoscado de paramento vertical

- Propiedad del archivo: CYPE Ingenieros S.A.
- Formato: FIEBDC-3/2016
- Programa: Generador de precios de la construcción. CYPE Ingenieros, S.A.
- Fecha: 22/03/2024
- Divisa: EUR
- Costes indirectos: 3 %
- IVA: 21 %

## U Urbanización interior de la parcela

### UD Pistas deportivas

#### UDV Revestimientos

**UDV015** m² Enfoscado de paramento vertical.
Formación de revestimiento continuo de mortero de cemento, industrial, con aditivo hidrófugo, M-10, maestreado cada 2 m, de 20 mm de espesor, aplicado sobre un enfoscado previo de 2 a 4 mm de espesor con un mortero de cemento (no incluido en este precio) del paramento vertical exterior de pista de pádel, acabado bruñido con cemento CEM II/A-P 32,5 mediante pasadas de llana hasta conseguir una superficie lisa. Incluso limpieza de la superficie soporte, malla de refuerzo, formación de rincones, aristas, remates, elementos especiales y andamiajes.
Incluye: Limpieza de la superficie soporte. Humectación del paramento a revestir, eliminando rebabas de mortero, polvo, etc. Formación de capa previa de agarre. Formación con mortero de rincones y aristas. Colocación de reglones verticales en los extremos y aristas del paramento. Tendido de un hilo entre los reglones. Colocación de tientos y formación de maestras. Extendido de la pasta entre las maestras. Alisado del paramento pasando una regla sobre las maestras. Acabado de la superficie. Curado del mortero.
Criterio de medición de proyecto: Superficie medida según documentación gráfica de Proyecto.
Criterio de medición de obra: Se medirá la superficie realmente ejecutada según especificaciones de Proyecto.

| Código | Ud | Descripción | Rendimiento | Precio | Importe |
|---|---|---|---|---|---|
| mt09var010a | m² | Malla para armar morteros. (material) | 1.1 | 0.69 | 0.759 |
| mt08aaa010a | m³ | Agua. (material) | 0.007 | 1.5 | 0.011 |
| mt09mif010ka | t | Mortero industrial para albañilería, de cemento, color gris, con aditivo hidrófugo, categoría M-10 (resistencia a compresión 10 N/mm²), suministrado en sacos, según UNE-EN 998-2. (material) | 0.038 | 65.98 | 2.507 |
| mt08cem020a | kg | Cemento Portland CEM II/A-P 32,5 R, en sacos, según UNE-EN 197-1. (material) | 4 | 0.09 | 0.360 |
| mo041 | h | Oficial 1ª construcción de obra civil. (mano de obra) | 0.4 | 22.13 | 8.852 |
| mo087 | h | Ayudante construcción de obra civil. (mano de obra) | 0.3 | 21.02 | 6.306 |
| % | % | Costes directos complementarios | 2 % | 18.795 | 0.376 |
|  |  | Costes directos |  |  | 19.171 |

Residuos:
- colocación: mt09var010a Malla para armar morteros; factor de residuo 0.025
- colocación: mt09mif010ka; factor de residuo 0.0189
- colocación: mt08cem020a Cemento Portland CEM II/A-P 32,5 R, en sacos, según UNE-EN 197-1; factor de residuo 0.0189

## Recursos

**mt09var010a** m² Malla para armar morteros
Datos técnicos: Coste energético 11.796 MJ; Emisión de CO2 0.612 kg; Código LER 17 04 05; Masa del elemento 1.2 kg; Volumen 0.000571 m3

**mt08aaa010a** m³ Agua
Datos técnicos: Coste energético 60.000 MJ; Emisión de CO2 30.000 kg

**mt09mif010ka** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt08cem020a** kg Cemento Portland CEM II/A-P 32,5 R, en sacos, según UNE-EN 197-1
Datos técnicos: Coste energético 6.939 MJ; Emisión de CO2 0.897 kg; Código LER 17 01 01; Masa del elemento 1 kg; Volumen 0.000667 m3
Residuos:
- embalaje: re150101 Envases de papel y cartón; rendimiento 0.009 kg
- embalaje: re170203 Plástico; rendimiento 0.002 kg
