# Depósito para aprovechamiento de aguas pluviales. Instalación en el exterior

- Propiedad del archivo: CYPE Ingenieros S.A.
- Formato: FIEBDC-3/2016
- Programa: Generador de precios de la construcción. CYPE Ingenieros, S.A.
- Fecha: 22/03/2024
- Divisa: EUR
- Costes indirectos: 3 %
- IVA: 21 %

## U Urbanización interior de la parcela

### UG Acumulación y gestión de aguas pluviales

#### UGD Depósitos

**UGD020** Ud Depósito para aprovechamiento de aguas pluviales. Instalación en el exterior.
Depósito para aprovechamiento de aguas pluviales, de polietileno de alta densidad, de 260 l, color marrón acabado imitación madera, de 650 mm de diámetro y 930 mm de altura, con dos conexiones roscadas de 3/4", grifo de latón acabado dorado con rosca macho de 3/4" y racor de conexión a manguera, tapón de 3/4" y elementos de fijación. Instalación en el exterior.
Criterio de valoración económica: El precio no incluye el filtro.
Incluye: Replanteo. Fijación y conexionado.
Criterio de medición de proyecto: Número de unidades previstas, según documentación gráfica de Proyecto.
Criterio de medición de obra: Se medirá el número de unidades realmente ejecutadas según especificaciones de Proyecto.

| Código | Ud | Descripción | Rendimiento | Precio | Importe |
|---|---|---|---|---|---|
| mt37dpb300a | Ud | Depósito para aprovechamiento de aguas pluviales, de polietileno de alta densidad, de 260 l, color marrón acabado imitación madera, de 650 mm de diámetro y 930 mm de altura, con dos conexiones roscadas de 3/4", grifo de latón acabado dorado con rosca macho de 3/4" y racor de conexión a manguera, tapón de 3/4" y elementos de fijación. (material) | 1 | 179.69 | 179.690 |
| mo008 | h | Oficial 1ª fontanero. (mano de obra) | 0.37 | 22.74 | 8.414 |
| mo107 | h | Ayudante fontanero. (mano de obra) | 0.37 | 20.98 | 7.763 |
| % | % | Costes directos complementarios | 2 % | 195.867 | 3.917 |
|  |  | Costes directos |  |  | 199.784 |

## Recursos

**mt37dpb300a** Ud Depósito para aprovechamiento de aguas pluviales
Datos técnicos: Coste energético 1301.924 MJ; Emisión de CO2 46.239 kg
Residuos:
- embalaje: re150101 Envases de papel y cartón. (componente de residuo); rendimiento 0.082 kg; Código LER 15 01 01; Masa del elemento 1 kg; Volumen 0.001333 m3
