# Informe de resultados del ensayo mediante ultrasonidos

- Propiedad del archivo: CYPE Ingenieros S.A.
- Formato: FIEBDC-3/2016
- Programa: Generador de precios de la construcción. CYPE Ingenieros, S.A.
- Fecha: 22/03/2024
- Divisa: EUR
- Costes indirectos: 3 %
- IVA: 21 %

## X Control de calidad y ensayos

### XE Estructuras de hormigón

#### XEI Ensayos informativos

**XEI125** Ud Informe de resultados del ensayo mediante ultrasonidos.
Informe sobre los resultados obtenidos en el ensayo mediante ultrasonidos, realizado por laboratorio acreditado en el área técnica correspondiente.
Incluye: Emisión del informe de resultados.
Criterio de medición de proyecto: Número de unidades previstas, según documentación del Plan de control de calidad.

| Código | Ud | Descripción | Rendimiento | Precio | Importe |
|---|---|---|---|---|---|
| mt49tei031 | Ud | Informe de reconocimiento sobre los resultados obtenidos en ensayo con ultrasonidos, realizado por laboratorio acreditado en el área técnica correspondiente. (material) | 1 | 172.79 | 172.790 |
| % | % | Costes directos complementarios | 2 % | 172.790 | 3.456 |
|  |  | Costes directos |  |  | 176.246 |
