# Barrera de seguridad

- Propiedad del archivo: CYPE Ingenieros S.A.
- Formato: FIEBDC-3/2016
- Programa: Generador de precios de la construcción. CYPE Ingenieros, S.A.
- Fecha: 22/03/2024
- Divisa: EUR
- Costes indirectos: 3 %
- IVA: 21 %

## Y Seguridad y salud

### YS Señalización provisional de obras

#### YSB Balizamiento

**YSB020** Ud Barrera de seguridad.
Barrera de seguridad portátil tipo New Jersey de polietileno de alta densidad, de 1,20x0,60x0,40 m, con capacidad de lastrado de 150 l, color rojo o blanco, amortizable en 20 usos. Incluso agua utilizada para el lastrado de las piezas, mantenimiento en condiciones seguras durante todo el periodo de tiempo que se requiera y desmontaje.
Incluye: Replanteo. Colocación de las piezas. Unión de las piezas. Colocación del material de lastrado. Desmontaje posterior. Transporte hasta el lugar de almacenaje o retirada a contenedor.
Criterio de medición de proyecto: Número de unidades previstas, según Estudio o Estudio Básico de Seguridad y Salud.
Criterio de medición de obra: Se medirá el número de unidades realmente colocadas según especificaciones de Estudio o Estudio Básico de Seguridad y Salud.

| Código | Ud | Descripción | Rendimiento | Precio | Importe |
|---|---|---|---|---|---|
| mt50bal050a | Ud | Barrera de seguridad portátil tipo New Jersey de polietileno de alta densidad, de 1,20x0,60x0,40 m, con capacidad de lastrado de 150 l, color rojo o blanco. (material) | 0.05 | 180 | 9.000 |
| mt08aaa010a | m³ | Agua. (material) | 0.08 | 1.5 | 0.120 |
| mo119 | h | Oficial 1ª Seguridad y Salud. (mano de obra) | 0.05 | 22.13 | 1.107 |
| mo120 | h | Peón Seguridad y Salud. (mano de obra) | 0.6 | 20.78 | 12.468 |
| % | % | Costes directos complementarios | 2 % | 22.695 | 0.454 |
|  |  | Costes directos |  |  | 23.149 |

Residuos:
- colocación: mt50bal050a; factor de residuo 1

## Recursos

**mt50bal050a** Ud Barrera de seguridad portátil tipo New Jersey de polietileno de alta densidad
Datos técnicos: Coste energético 822.240 MJ; Emisión de CO2 29.160 kg; Código LER 17 02 03; Masa del elemento 6 kg; Volumen 0.01 m3

**mt08aaa010a** m³ Agua
Datos técnicos: Coste energético 60.000 MJ; Emisión de CO2 30.000 kg
