# Bote rellenable, con pulverizador

- Propiedad del archivo: CYPE Ingenieros S.A.
- Formato: FIEBDC-3/2016
- Programa: Generador de precios de la construcción. CYPE Ingenieros, S.A.
- Fecha: 21/05/2024
- Divisa: EUR
- Costes indirectos: 3 %
- IVA: 21 %

## Y Seguridad y salud

### YV Seguridad frente al contagio de COVID-19

#### YVD Dosificadores y dispensadores

**YVD020** Ud Bote rellenable, con pulverizador.
Bote rellenable, con pulverizador, de plástico, de 0,1 l de capacidad.
Criterio de medición de proyecto: Número de unidades previstas, según documentación gráfica de Proyecto.
Criterio de medición de obra: Se medirá el número de unidades realmente ejecutadas según especificaciones de Proyecto.

| Código | Ud | Descripción | Rendimiento | Precio | Importe |
|---|---|---|---|---|---|
| mt50dis020a | Ud | Bote rellenable, con pulverizador, de plástico, de 0,1 l de capacidad. (material) | 1 | 3 | 3.000 |
| % | % | Costes directos complementarios | 2 % | 3.000 | 0.060 |
|  |  | Costes directos |  |  | 3.060 |
