# Caja de mascarillas higiénicas de un solo uso

- Propiedad del archivo: CYPE Ingenieros S.A.
- Formato: FIEBDC-3/2016
- Programa: Generador de precios de la construcción. CYPE Ingenieros, S.A.
- Fecha: 18/10/2024
- Divisa: EUR
- Costes indirectos: 3 %
- IVA: 21 %

## Y Seguridad y salud

### YV Seguridad frente al contagio de COVID-19

#### YVI Guantes, mascarillas, pantallas faciales y cubrezapatos

**YVI100** Ud Caja de mascarillas higiénicas de un solo uso.
Caja de 50 mascarillas higiénicas de un solo uso, de 18x9,5 cm.
Criterio de medición de proyecto: Número de unidades previstas, según documentación gráfica de Proyecto.
Criterio de medición de obra: Se medirá el número de unidades realmente ejecutadas según especificaciones de Proyecto.

| Código | Ud | Descripción | Rendimiento | Precio | Importe |
|---|---|---|---|---|---|
| mt50ebv010a | Ud | Caja de 50 mascarillas higiénicas de un solo uso, de 18x9,5 cm, según Especificación UNE 0064-1. (material) | 1 | 32.4 | 32.400 |
| % | % | Costes directos complementarios | 2 % | 32.400 | 0.648 |
|  |  | Costes directos |  |  | 33.048 |
