# Descabezado de micropilote, para recalce de cimentación

- Propiedad del archivo: CYPE INGENIEROS, S.A.
- Formato: FIEBDC-3/2002
- Divisa: EUR
- Costes indirectos: 3.00 %
- IVA: 21.00 %

## C Cimentaciones

### CZ Recalces

#### CZM Micropilotaje en cimiento

**CZM050** m Descabezado de micropilote, para recalce de cimentación.
Descabezado de micropilote con perfil tubular de acero, de 120 mm de diámetro, mediante picado del mortero de la cabeza del micropilote que no reúne las características mecánicas necesarias, con martillo eléctrico; para recalce de cimentación en un área de trabajo con altura libre de entre 2,50 y 4 m, y carga manual de escombros sobre camión o contenedor.
Incluye: Descabezado. Retirada y acopio de escombros. Carga manual de escombros sobre camión o contenedor.
Criterio de medición de proyecto: Longitud medida según documentación gráfica de Proyecto.
Criterio de medición de obra: Se medirá la longitud realmente ejecutada según especificaciones de Proyecto.

| Código | Ud | Descripción | Rendimiento | Precio | Importe |
|---|---|---|---|---|---|
| mq05mai040 | h | Martillo eléctrico. (maquinaria) | 0.488 | 3.14 | 1.53 |
| mo112 | h | Peón especializado construcción. (mano de obra) | 0.501 | 21.12 | 10.58 |
| mo113 | h | Peón ordinario construcción. (mano de obra) | 0.313 | 20.78 | 6.50 |
| % | % | Costes directos complementarios | 2 % | 18.61 | 0.37 |
|  |  | Costes directos |  |  | 18.98 |
