# Desmontaje de luminaria de farola

- Propiedad del archivo: CYPE INGENIEROS, S.A.
- Formato: FIEBDC-3/2002
- Divisa: EUR
- Costes indirectos: 3.00 %
- IVA: 21.00 %

## D Demoliciones

### DU Urbanización interior de la parcela

#### DUI Iluminación exterior

**DUI020** Ud Desmontaje de luminaria de farola.
Desmontaje de luminaria de farola de hasta 6 m de altura, y carga manual sobre camión o contenedor.
Criterio de valoración económica: El precio incluye el desmontaje de los accesorios y de los elementos de fijación.
Incluye: Desmontaje del elemento. Retirada y acopio del material desmontado. Limpieza de los restos de obra. Carga manual del material desmontado y restos de obra sobre camión o contenedor.
Criterio de medición de proyecto: Número de unidades previstas, según documentación gráfica de Proyecto.
Criterio de medición de obra: Se medirá el número de unidades realmente desmontadas según especificaciones de Proyecto.

| Código | Ud | Descripción | Rendimiento | Precio | Importe |
|---|---|---|---|---|---|
| mq07cce010a | h | Camión con cesta elevadora de brazo articulado de 16 m de altura máxima de trabajo y 260 kg de carga máxima. (maquinaria) | 0.116 | 21.26 | 2.47 |
| mo003 | h | Oficial 1ª electricista. (mano de obra) | 0.446 | 22.74 | 10.14 |
| mo102 | h | Ayudante electricista. (mano de obra) | 0.446 | 20.98 | 9.36 |
| % | % | Costes directos complementarios | 2 % | 21.97 | 0.44 |
|  |  | Costes directos |  |  | 22.41 |
