# Consolidación superficial de muro de mampostería

- Propiedad del archivo: CYPE INGENIEROS, S.A.
- Formato: FIEBDC-3/2002
- Divisa: EUR
- Costes indirectos: 3.00 %
- IVA: 21.00 %

## E Estructuras

### EC Cantería

#### ECY Reparaciones

**ECY025** m² Consolidación superficial de muro de mampostería.
Consolidación de la superficie deteriorada de muro de mampostería, a fin de recuperar la resistencia original sin reducir la permeabilidad del elemento ni alterar su aspecto, mediante aplicación manual con rodillo o pistola de una mano de impregnación incolora consolidante, a base de éster orgánico de ácido de silicio, hasta la saturación del elemento.
Incluye: Limpieza de la superficie soporte. Aplicación de la mano de impregnación incolora consolidante. Eliminación del exceso de impregnación incolora consolidante.
Criterio de medición de proyecto: Superficie medida según documentación gráfica de Proyecto.
Criterio de medición de obra: Se medirá la superficie realmente ejecutada según especificaciones de Proyecto.

| Código | Ud | Descripción | Rendimiento | Precio | Importe |
|---|---|---|---|---|---|
| mt28pcs050a | l | Impregnación incolora consolidante, a base de éster orgánico de ácido de silicio, permeable al vapor de agua, antimoho y antiverdín y con resistencia a los álcalis, para aplicar con cepillo o brocha. (material) | 0.200 | 116.26 | 23.25 |
| mo020 | h | Oficial 1ª construcción. (mano de obra) | 0.246 | 22.13 | 5.44 |
| % | % | Costes directos complementarios | 2 % | 28.69 | 0.57 |
|  |  | Costes directos |  |  | 29.26 |
