# Sustitución de cargadero de madera

- Propiedad del archivo: CYPE INGENIEROS, S.A.
- Formato: FIEBDC-3/2002
- Divisa: EUR
- Costes indirectos: 3.00 %
- IVA: 21.00 %

## E Estructuras

### EM Madera

#### EMW Sustituciones

**EMW020** m Sustitución de cargadero de madera.
Sustitución de cargadero existente en hueco de muro, de madera en mal estado o deteriorada, por un cargadero de madera aserrada de pino silvestre (Pinus sylvestris), con certificado PEFC, acabado cepillado, para aplicaciones estructurales, calidad estructural MEG según UNE 56544, clase resistente C18 según UNE-EN 338 y UNE-EN 1912 y protección frente a agentes bióticos que se corresponde con la clase de penetración NP2 (3 mm en las caras laterales de la albura) según UNE-EN 351-1, de 20x20 cm de sección, colocado sobre capa de mortero de cemento, industrial, con aditivo hidrófugo, M-15.
Criterio de valoración económica: El precio no incluye el montaje y desmontaje del apeo.
Incluye: Desmontaje del elemento. Fragmentación de los escombros en piezas manejables. Carga manual de escombros sobre camión o contenedor. Apeo del muro. Replanteo y marcado de ejes, en los puntos de apoyo del muro. Presentación de la pieza sobre el muro. Colocación y nivelación. Fijación al muro.
Criterio de medición de proyecto: Longitud medida según documentación gráfica de Proyecto.
Criterio de medición de obra: Se medirá la longitud realmente ejecutada según especificaciones de Proyecto.

| Código | Ud | Descripción | Rendimiento | Precio | Importe |
|---|---|---|---|---|---|
| mt07mee019d | m³ | Madera aserrada de pino silvestre (Pinus sylvestris), con certificado PEFC, con acabado cepillado, para cargadero, para aplicaciones estructurales, calidad estructural MEG según UNE 56544, clase resistente C18 según UNE-EN 338 y UNE-EN 1912 y protección frente a agentes bióticos que se corresponde con la clase de penetración NP2 según UNE-EN 351-1, trabajado en taller. (material) | 0.048 | 546.86 | 26.25 |
| mt08aaa010a | m³ | Agua. (material) | 0.006 | 1.50 | 0.01 |
| mt09mif010la | t | Mortero industrial para albañilería, de cemento, color gris, con aditivo hidrófugo, categoría M-15 (resistencia a compresión 15 N/mm²), suministrado en sacos, según UNE-EN 998-2. (material) | 0.015 | 73.55 | 1.10 |
| op00cla010 |  | Clavadora neumática. | 1.000 | 0.00 | 0.00 |
| op00cep010 |  | Garlopa. | 1.000 | 0.00 | 0.00 |
| mo017 | h | Oficial 1ª carpintero. (mano de obra) | 1.109 | 22.45 | 24.90 |
| mo020 | h | Oficial 1ª construcción. (mano de obra) | 1.109 | 22.13 | 24.54 |
| mo113 | h | Peón ordinario construcción. (mano de obra) | 0.604 | 20.78 | 12.55 |
| % | % | Costes directos complementarios | 2 % | 89.35 | 1.79 |
|  |  | Costes directos |  |  | 91.14 |
