# Cajón de persiana, de madera

- Propiedad del archivo: CYPE INGENIEROS, S.A.
- Formato: FIEBDC-3/2002
- Divisa: EUR
- Costes indirectos: 3.00 %
- IVA: 21.00 %

## L Carpintería, cerrajería, vidrios y protecciones solares

### LC Carpintería

#### LCM De madera

**LCM020** Ud Cajón de persiana, de madera.
Cajón de persiana compuesto por bastidor de madera maciza, tablero aglomerado de 11 mm de espesor en costados, fondo y techo, y tablero aglomerado de 4 mm de espesor en tapa, recubiertos con chapa de madera de pino país; barnizado en taller con barniz sintético con acabado brillante, de 25 cm de anchura, 30 cm de altura y 140 cm de longitud. Incluso tornillos de fijación.
Incluye: Formación de cajón de persiana. Colocación de la tapa de registro.
Criterio de medición de proyecto: Número de unidades previstas, según documentación gráfica de Proyecto.
Criterio de medición de obra: Se medirá el número de unidades realmente ejecutadas según especificaciones de Proyecto.

| Código | Ud | Descripción | Rendimiento | Precio | Importe |
|---|---|---|---|---|---|
| mt22cca010aqa | Ud | Cajón de persiana compuesto por bastidor de madera maciza, tablero aglomerado de 11 mm de espesor en costados, fondo y techo, y tablero aglomerado de 4 mm de espesor en tapa, recubiertos con chapa de madera de pino país; barnizado en taller con barniz sintético con acabado brillante, de 25 cm de anchura, 30 cm de altura y 140 cm de longitud, incluso tornillos de fijación. (material) | 1.000 | 35.53 | 35.53 |
| op00ato010 |  | Atornillador. | 1.000 | 0.00 | 0.00 |
| op00tal010 |  | Taladro. | 1.000 | 0.00 | 0.00 |
| op00cla010 |  | Clavadora neumática. | 1.000 | 0.00 | 0.00 |
| mo017 | h | Oficial 1ª carpintero. (mano de obra) | 0.563 | 22.45 | 12.64 |
| mo058 | h | Ayudante carpintero. (mano de obra) | 0.563 | 21.15 | 11.91 |
| % | % | Costes directos complementarios | 2 % | 60.08 | 1.20 |
|  |  | Costes directos |  |  | 61.28 |
