# Aislamiento térmico de frentes de forjado y pilares en fachada, con paneles de lana mineral

- Propiedad del archivo: CYPE INGENIEROS, S.A.
- Formato: FIEBDC-3/2002
- Divisa: EUR
- Costes indirectos: 3.00 %
- IVA: 21.00 %

## N Aislamientos e impermeabilizaciones

### NA Aislamientos térmicos

#### NAJ Puentes térmicos

**NAJ015** m² Aislamiento térmico de frentes de forjado y pilares en fachada, con paneles de lana mineral.
Aislamiento térmico de frentes de forjado y pilares embebidos en el espesor de la fachada, formado por panel rígido de lana de roca, no revestido, según UNE-EN 13162, de 20 mm de espesor, resistencia térmica 0,55 m²K/W, conductividad térmica 0,036 W/(mK), colocado a tope y fijado mecánicamente a la estructura desencofrada. Incluso tacos de expansión de plástico para la fijación del aislante.
Incluye: Replanteo y corte del aislante. Fijación del aislante.
Criterio de medición de proyecto: Superficie medida según documentación gráfica de Proyecto.
Criterio de medición de obra: Se medirá la superficie realmente ejecutada según especificaciones de Proyecto.

| Código | Ud | Descripción | Rendimiento | Precio | Importe |
|---|---|---|---|---|---|
| mt16lri015bb | m² | Panel rígido de lana de roca, no revestido, según UNE-EN 13162, de 20 mm de espesor, resistencia térmica 0,55 m²K/W, conductividad térmica 0,036 W/(mK), Euroclase A1 de reacción al fuego según UNE-EN 13501-1. (material) | 1.050 | 6.84 | 7.18 |
| mt16aaa021a | Ud | Taco de expansión y clavo de polipropileno, con aro de estanqueidad, para fijación mecánica de paneles aislantes. (material) | 15.000 | 0.08 | 1.20 |
| mo054 | h | Oficial 1ª montador de aislamientos. (mano de obra) | 0.164 | 22.74 | 3.73 |
| mo101 | h | Ayudante montador de aislamientos. (mano de obra) | 0.164 | 21.02 | 3.45 |
| % | % | Costes directos complementarios | 2 % | 15.56 | 0.31 |
|  |  | Costes directos |  |  | 15.87 |
