# Impermeabilización de depósitos de agua, piscinas o fosos de ascensor. Sistema Reestructuración Molecular "TECAFIL"

- Propiedad del archivo: CYPE INGENIEROS, S.A.
- Formato: FIEBDC-3/2002
- Divisa: EUR
- Costes indirectos: 3.00 %
- IVA: 21.00 %

## N Aislamientos e impermeabilizaciones

### NI Impermeabilizaciones

#### NIA Fosos de ascensor, depósitos y piscinas

**NIA300** m² Impermeabilización de depósitos de agua, piscinas o fosos de ascensor. Sistema Reestructuración Molecular "TECAFIL".
Impermeabilización de depósitos de agua, piscinas o fosos de ascensor. Sistema Reestructuración Molecular "TECAFIL", compuesto por una mano de impregnación líquida, Tecafil Nano Quimic AP "TECAFIL", con certificado de potabilidad, sin diluir, (rendimiento: 0,2 kg/m²), sobre el hormigón previamente humedecido con agua; aplicación de lechada de cemento CEM II/B-L 32,5 R 1/4 mediante extendido con cepillo y una mano de impregnación líquida, Tecafil Nano Quimic AP "TECAFIL", con certificado de potabilidad, sin diluir, (rendimiento: 0,2 kg/m²).
Criterio de valoración económica: El precio no incluye la impermeabilización de esquinas y encuentros.
Incluye: Limpieza. Humectación de la superficie soporte. Aplicación de la impregnación. Aplicación de la lechada de cemento. Aplicación de la impregnación.
Criterio de medición de proyecto: Superficie medida según documentación gráfica de Proyecto.
Criterio de medición de obra: Se medirá la superficie realmente ejecutada según especificaciones de Proyecto.

| Código | Ud | Descripción | Rendimiento | Precio | Importe |
|---|---|---|---|---|---|
| mt08aaa010a | m³ | Agua. (material) | 0.006 | 1.50 | 0.01 |
| mt15tec010a | kg | Impregnación líquida, Tecafil Nano Quimic AP "TECAFIL", sin sustancias orgánicas volátiles (VOC), con certificado de potabilidad; para aplicar con pistola, según UNE-EN 1504-2. (material) | 0.400 | 12.00 | 4.80 |
| mt09lec020j | m³ | Lechada de cemento CEM II/B-L 32,5 R 1/4. (material) | 0.001 | 102.70 | 0.10 |
| mo032 | h | Oficial 1ª aplicador de productos impermeabilizantes. (mano de obra) | 0.108 | 22.13 | 2.39 |
| mo070 | h | Ayudante aplicador de productos impermeabilizantes. (mano de obra) | 0.108 | 21.02 | 2.27 |
| % | % | Costes directos complementarios | 2 % | 9.57 | 0.19 |
|  |  | Costes directos |  |  | 9.76 |
