# Revestimiento de pavimento industrial, sistema Mapefloor CPU+/MF "MAPEI SPAIN"

- Propiedad del archivo: CYPE INGENIEROS, S.A.
- Formato: FIEBDC-3/2002
- Divisa: EUR
- Costes indirectos: 3.00 %
- IVA: 21.00 %

## R Revestimientos y trasdosados

### RS Pavimentos

#### RSI Sistemas de pavimentos industriales y decorativos

**RSI280** m² Revestimiento de pavimento industrial, sistema Mapefloor CPU+/MF "MAPEI SPAIN".
Revestimiento de pavimento industrial o decorativo, de 4 mm de espesor, realizado sobre base de hormigón endurecido, con el sistema Mapefloor CPU+/MF "MAPEI SPAIN", apto para industrias con solicitaciones químicas, mediante la aplicación sucesiva de: imprimación bicomponente a base de poliuretano y cemento, CPU+/Primer "MAPEI SPAIN" (0,4 kg/m²) y capa de acabado compuesta por una mezcla de mortero autonivelante tricomponente, Mapefloor CPU+/MF "MAPEI SPAIN", CT - C50 - F15 - A6, según UNE-EN 13813, a base de resina de poliuretano, áridos seleccionados y cemento, incoloro (7 kg/m²) y pigmento en pasta, Mapecolor CPU+ "MAPEI SPAIN", color gris (0,49 kg/m²).
Criterio de valoración económica: El precio no incluye la superficie soporte ni la ejecución y el sellado de las juntas.
Incluye: Limpieza de la superficie soporte. Replanteo de las juntas y paños de trabajo. Aplicación de la imprimación. Espolvoreo con árido. Aplicación de la capa de acabado. Limpieza final del pavimento.
Criterio de medición de proyecto: Superficie medida en proyección horizontal, según documentación gráfica de Proyecto.
Criterio de medición de obra: Se medirá, en proyección horizontal, la superficie realmente ejecutada según especificaciones de Proyecto.

| Código | Ud | Descripción | Rendimiento | Precio | Importe |
|---|---|---|---|---|---|
| mt47adm011a | kg | Imprimación bicomponente a base de poliuretano y cemento, CPU+/Primer "MAPEI SPAIN". (material) | 0.400 | 11.06 | 4.42 |
| mt47adm051a | kg | Mortero autonivelante tricomponente, Mapefloor CPU+/MF "MAPEI SPAIN", CT - C50 - F15 - A6, según UNE-EN 13813, a base de resina de poliuretano, áridos seleccionados y cemento, incoloro. (material) | 7.000 | 5.84 | 40.88 |
| mt47adm007a | Ud | Pigmento en pasta, Mapecolor CPU+ "MAPEI SPAIN", color gris, de 0,23 kg. (material) | 0.490 | 8.78 | 4.30 |
| op00tal020 |  | Taladro con batidora. | 1.000 | 0.00 | 0.00 |
| mo121 | h | Oficial 1ª aplicador de pavimentos industriales. (mano de obra) | 0.594 | 22.13 | 13.15 |
| mo122 | h | Ayudante aplicador de pavimentos industriales. (mano de obra) | 0.594 | 21.02 | 12.49 |
| % | % | Costes directos complementarios | 2 % | 75.24 | 1.50 |
|  |  | Costes directos |  |  | 76.74 |
